# Impermeabilização líquida de coberturas. Sistema "REVETÓN"

- Propriedade do ficheiro: CYPE INGENIEROS, S.A.
- Formato: FIEBDC-3/2002
- Âmbito geográfico: Cabo Verde
- Moeda: CVE
- Custos indirectos: 3.00 %
- IVA: 15.00 %

## N Isolamentos e impermeabilizações

### NL Impermeabilizações líquidas

#### NLG Coberturas, varandas e lavandarias

**NLG010** m² Impermeabilização líquida de coberturas. Sistema "REVETÓN".
Impermeabilização líquida de cobertura inclinada. Sistema "REVETÓN" formado por uma demão de primário de dois componentes, à base de resina epóxi em dispersão aquosa "REVETÓN", incolor, acabamento acetinado, revestimento contínuo elástico impermeabilizante reforçado com fibras, Revetón Antigoteras "REVETÓN", acabamento mate, cor branco, aplicado em camadas sucessivas, (1,5 l/m²), armado com geotêxtil não tecido de fibras de poliéster, Texnón 50 "REVETÓN", de 50 g/m² de massa superficial e 0,61 mm de espessura em toda a superfície e geotêxtil não tecido de fibras de poliéster, Texnón 100 "REVETÓN", de 100 g/m² de massa superficial e 0,82 mm de espessura em pontos singulares.
Inclui: Limpeza da superfície suporte. Aplicação de primário. Armação da superfície. Resolução dos pontos singulares. Aplicação do impermeabilizante.
Critério de medição de projecto: Superfície medida em verdadeira magnitude, segundo documentação gráfica de Projecto.
Critério de medição de obra: Medir-se-á, em verdadeira magnitude, a superfície realmente executada segundo especificações de Projecto.

| Código | Un | Descrição | Rendimento | Preço | Importância |
|---|---|---|---|---|---|
| mt15rer010b | l | Primário de dois componentes, à base de resina epóxi em dispersão aquosa "REVETÓN", incolor, acabamento acetinado, para aplicar com trincha, rolo ou pistola. (material) | 0.200 | 5533.64 | 1106.73 |
| mt15rer500a | m² | Geotêxtil não tecido de fibras de poliéster, Texnón 50 "REVETÓN", de 50 g/m² de massa superficial e 0,61 mm de espessura, fornecido em rolos de 1x100 m. (material) | 1.050 | 1207.57 | 1267.95 |
| mt15rer501d | m² | Geotêxtil não tecido de fibras de poliéster, Texnón 100 "REVETÓN", de 100 g/m² de massa superficial e 0,82 mm de espessura, fornecido em rolos de 0,2x100 m. (material) | 0.100 | 486.73 | 48.67 |
| mt15rer105a | l | Revestimento contínuo elástico impermeabilizante reforçado com fibras, Revetón Antigoteras "REVETÓN", à base de copolímeros acrílicos em dispersão aquosa, dióxido de titânio e pigmentos extendedores seleccionados, acabamento mate, cor branco, com resistência aos raios UV e aos álcalis, para aplicar com trincha, rolo ou pistola. (material) | 1.500 | 820.39 | 1230.59 |
| op00tal020 |  | Berbequim com misturador. | 1.000 | 0.00 | 0.00 |
| mo032 | h | Oficial de 1ª aplicador de produtos impermeabilizantes. (mão de obra) | 0.195 | 552.42 | 107.72 |
| mo070 | h | Ajudante de aplicador de produtos impermeabilizantes. (mão de obra) | 0.195 | 354.25 | 69.08 |
| % | % | Custos directos complementares | 2 % | 3830.74 | 76.61 |
|  |  | Custos directos |  |  | 3907.35 |
