# Impermeabilização líquida e isolamento termorreflector de coberturas não acessíveis. Sistema "REVETÓN"

- Propriedade do ficheiro: CYPE INGENIEROS, S.A.
- Formato: FIEBDC-3/2002
- Âmbito geográfico: Cabo Verde
- Moeda: CVE
- Custos indirectos: 3.00 %
- IVA: 15.00 %

## N Isolamentos e impermeabilizações

### NL Impermeabilizações líquidas

#### NLG Coberturas, varandas e lavandarias

**NLG020** m² Impermeabilização líquida e isolamento termorreflector de coberturas não acessíveis. Sistema "REVETÓN".
Impermeabilização líquida e isolamento termorreflector de cobertura não acessível, sobre superfície suporte de betão ou argamassa. Sistema "REVETÓN" formado por primário de dois componentes, à base de resina epóxi em dispersão aquosa "REVETÓN", incolor, acabamento acetinado, geotêxtil não tecido de fibras de vidro, Texnón 300 "REVETÓN", de 300 g/m² de massa superficial, em toda a superfície e em pontos singulares e revestimento elástico, Revsun Tec Plus "REVETÓN", acabamento mate, cor branco, aplicado em camadas sucessivas, (2 l/m²).
Inclui: Limpeza da superfície suporte. Aplicação de primário. Armação da superfície. Resolução dos pontos singulares. Aplicação do impermeabilizante.
Critério de medição de projecto: Superfície medida em projecção horizontal, segundo documentação gráfica de Projecto, desde as faces interiores dos parapeitos ou muretes perimetrais que a limitam.
Critério de medição de obra: Medir-se-á, em projecção horizontal, a superfície realmente executada segundo especificações de Projecto, desde as faces interiores dos parapeitos ou muretes perimetrais que a limitam.

| Código | Un | Descrição | Rendimento | Preço | Importância |
|---|---|---|---|---|---|
| mt15rer010b | l | Primário de dois componentes, à base de resina epóxi em dispersão aquosa "REVETÓN", incolor, acabamento acetinado, para aplicar com trincha, rolo ou pistola. (material) | 0.200 | 5533.64 | 1106.73 |
| mt15rer700a | l | Revestimento elástico, Revsun Tec Plus "REVETÓN", à base de copolímeros acrílicos em dispersão aquosa, dióxido de titânio e pigmentos extendedores seleccionados, acabamento mate, cor branco, com um índice de reflectância solar (SRI) de 70 e 0,91 de emitância (IE), anti-caruncho e anti-verdete, com resistência aos raios UV e aos álcalis, para aplicar com trincha, rolo ou pistola. (material) | 2.000 | 1612.91 | 3225.82 |
| mt15rer502a | m² | Geotêxtil não tecido de fibras de vidro, Texnón 300 "REVETÓN", de 300 g/m² de massa superficial, fornecido em rolos de 1x150 m. (material) | 1.100 | 443.98 | 488.38 |
| op00tal020 |  | Berbequim com misturador. | 1.000 | 0.00 | 0.00 |
| mo032 | h | Oficial de 1ª aplicador de produtos impermeabilizantes. (mão de obra) | 0.423 | 552.42 | 233.67 |
| mo070 | h | Ajudante de aplicador de produtos impermeabilizantes. (mão de obra) | 0.423 | 354.25 | 149.85 |
| % | % | Custos directos complementares | 2 % | 5204.45 | 104.09 |
|  |  | Custos directos |  |  | 5308.54 |
