# Beirado decorativo

- Propriedade do ficheiro: CYPE INGENIEROS, S.A.
- Formato: FIEBDC-3/2002
- Âmbito geográfico: Cabo Verde
- Moeda: CVE
- Custos indirectos: 3.00 %
- IVA: 15.00 %

## Q Coberturas

### QR Remates

#### QRA Beirados

**QRA010** m Beirado decorativo.
Beirado decorativo no telhado, formado por cachorros de madeira de 80x10x15 cm, assentes com argamassa de cimento, confeccionada em obra, dosificação 1:6 com uma separação de 50 cm e pranchas de madeira com encaixe macho-fêmea de 23 mm fixadas com pregos, de aço galvanizado de alta aderência, com uma consola de 50 cm, e aplicação manual de duas demãos de verniz sintético para exterior, a poro fechado, incolor, acabamento acetinado, à base de resinas alcídicas sobre a madeira, com aplicação prévia de uma demão de primário vedante para interior e exterior, formulado com resinas alcídicas e pigmentos seleccionados.
Critérios considerados na determinação do preço da unidade de obra: O preço não inclui o enchimento das telhas de beirado.
Inclui: Marcação na laje dos elementos componentes do beirado. Assentamento dos cachorros. Fixação das pranchas de madeira. Aplicação de primário. Aplicação das demãos de acabamento.
Critério de medição de projecto: Comprimento da borda da vertente, medida pela sua face exterior, segundo documentação gráfica de Projecto.
Critério de medição de obra: Medir-se-á, pelo seu maior desenvolvimento linear, o comprimento realmente executado segundo especificações de Projecto.

| Código | Un | Descrição | Rendimento | Preço | Importância |
|---|---|---|---|---|---|
| mt13anm010 | Ud | Cachorro de madeira, 80x10x15 cm. (material) | 2.150 | 1689.45 | 3632.32 |
| mt13blm011 | m² | Prancha de madeira com encaixe macho-fêmea de 23 mm de espessura. (material) | 0.550 | 1184.57 | 651.51 |
| mt07emr111a | Ud | Prego, de 4 mm de diâmetro e 40 mm de comprimento, de aço galvanizado de alta aderência. (material) | 2.000 | 11.58 | 23.16 |
| mt08aaa010a | m³ | Água. (material) | 0.008 | 195.56 | 1.56 |
| mt01arg005a | t | Areia de pedreira, para argamassa preparada em obra. (material) | 0.065 | 2106.19 | 136.90 |
| mt08cem000m | kg | Cimento cinzento em sacos. (material) | 10.000 | 17.38 | 173.80 |
| mt27plj010a | l | Primário vedante para interior e exterior, formulado com resinas alcídicas e pigmentos seleccionados, cor branca, para aplicar com trincha, rolo ou pistola, com um conteúdo de compostos orgânicos voláteis (COV) < 350 g/l, para aplicar com trincha, rolo ou pistola. (material) | 0.330 | 2567.51 | 847.28 |
| mt27bsj010a | l | Verniz sintético para exterior, a poro fechado, incolor, acabamento acetinado, à base de resinas alcídicas, com resistência aos raios UV, para aplicar com trincha, rolo ou pistola. (material) | 0.150 | 2442.30 | 366.35 |
| mq06hor010 | h | Betoneira eléctrica com uma capacidade de amassadura de 160 l. (equipamento) | 0.033 | 334.11 | 11.03 |
| mo020 | h | Oficial de 1ª construção. (mão de obra) | 0.640 | 627.12 | 401.36 |
| mo077 | h | Ajudante de construção. (mão de obra) | 1.007 | 402.07 | 404.88 |
| mo038 | h | Oficial de 1ª pintor. (mão de obra) | 0.491 | 627.12 | 307.92 |
| % | % | Custos directos complementares | 2 % | 6958.07 | 139.16 |
|  |  | Custos directos |  |  | 7097.23 |
