# Cobertura inclinada de telhas cerâmicas

- Propriedade do ficheiro: CYPE INGENIEROS, S.A.
- Formato: FIEBDC-3/2002
- Âmbito geográfico: Cabo Verde
- Moeda: CVE
- Custos indirectos: 3.00 %
- IVA: 15.00 %

## Q Coberturas

### QT Inclinadas

#### QTT Telhas

**QTT010** m² Cobertura inclinada de telhas cerâmicas, sobre espaço habitável, com uma pendente média de 30%, composta de: impermeabilização: placa subtelha, revestimento: telha canudo cerâmica, cor vermelho, 40x19x16 cm, assente com argamassa de cimento, confeccionada em obra, dosificação 1:8; formação de pendentes com laje de betão ou painel cerâmico (não incluída neste preço).
Cobertura inclinada de telhas cerâmicas, sobre espaço habitável, com uma pendente média de 30%, composta de: IMPERMEABILIZAÇÃO: placa subtelha, fixada com parafusos ao suporte; REVESTIMENTO: telha canudo cerâmica, cor vermelho, 40x19x16 cm, assente com argamassa de cimento, confeccionada em obra, dosificação 1:8. Inclusive telhas de ventilação.
Inclui: Limpeza e preparação da superfície. Colocação da placa subtelha. Colocação das telhas assentes com argamassa.
Critério de medição de projecto: Superfície da vertente medida em verdadeira magnitude, segundo documentação gráfica de Projecto.
Critério de medição de obra: Medir-se-á, em verdadeira magnitude, a superfície realmente executada segundo especificações de Projecto.

| Código | Un | Descrição | Rendimento | Preço | Importância |
|---|---|---|---|---|---|
| mt13lpo010h | m² | Placa asfáltica 10 ondas de perfil ondulado e cor vermelho, à base de fibras minerais e vegetais saturadas com uma emulsão betuminosa a altas temperaturas, segundo NP EN 534. (material) | 1.250 | 1082.67 | 1353.34 |
| mt13lpo035a | Ud | Prego, para fixação de placa subtelha. (material) | 3.000 | 12.94 | 38.82 |
| mt08aaa010a | m³ | Água. (material) | 0.006 | 178.75 | 1.07 |
| mt01arg005a | t | Areia de pedreira, para argamassa preparada em obra. (material) | 0.052 | 1892.65 | 98.42 |
| mt08cem000m | kg | Cimento cinzento em sacos. (material) | 6.000 | 15.88 | 95.28 |
| mt13tac010a | Ud | Telha canudo cerâmica, cor vermelho, 40x19x16 cm, segundo EN 1304. (material) | 32.100 | 38.33 | 1230.39 |
| mq06hor010 | h | Betoneira. (equipamento) | 0.026 | 146.80 | 3.82 |
| mo020 | h | Oficial de 1ª construção. (mão de obra) | 0.660 | 458.42 | 302.56 |
| mo113 | h | Operário não qualificado construção. (mão de obra) | 0.330 | 280.41 | 92.54 |
| mo011 | h | Oficial de 1ª montador. (mão de obra) | 0.174 | 472.00 | 82.13 |
| mo080 | h | Ajudante de montador. (mão de obra) | 0.087 | 292.26 | 25.43 |
| % | % | Custos directos complementares | 2 % | 3323.80 | 66.48 |
|  |  | Custos directos |  |  | 3390.28 |
