# Revestimento de cobertura de placas de fibrocimento sem amianto

- Propriedade do ficheiro: CYPE INGENIEROS, S.A.
- Formato: FIEBDC-3/2002
- Âmbito geográfico: Cabo Verde
- Moeda: CVE
- Custos indirectos: 3.00 %
- IVA: 15.00 %

## Q Coberturas

### QU Componentes de coberturas inclinadas e curvas

#### QUC De placas de fibrocimento sem amianto

**QUC010** m² Revestimento de cobertura de placas de fibrocimento sem amianto.
Revestimento de cobertura de placas onduladas de fibrocimento sem amianto de 3000 mm de comprimento, 1100 mm de largura e 6 mm de espessura, cor argila; Euroclasse A1 de reacção ao fogo segundo NP EN 13501-1, para cobertura inclinada, com uma pendente maior que 10%, colocadas com uma sobreposição da placa superior de 150 mm e fixadas mecanicamente a qualquer tipo de madre estrutural. Inclusive acessórios de fixação das placas e selante auto-adesivo para a estanquidade da sobreposição de placas.
Critérios considerados na determinação do preço da unidade de obra: O preço não inclui a superfície suporte nem os pontos singulares e as peças especiais da cobertura.
Inclui: Limpeza da superfície suporte. Fixação das placas. Vedação de juntas.
Critério de medição de projecto: Superfície da vertente medida em verdadeira magnitude, segundo documentação gráfica de Projecto.
Critério de medição de obra: Medir-se-á, em verdadeira magnitude, a superfície realmente executada segundo especificações de Projecto.

| Código | Un | Descrição | Rendimento | Preço | Importância |
|---|---|---|---|---|---|
| mt13eur010a | Ud | Placa ondulada de fibrocimento sem amianto, de 3000 mm de comprimento, 1100 mm de largura e 6 mm de espessura, cor argila; Euroclasse A1 de reacção ao fogo segundo NP EN 13501-1. Segundo EN 494. (material) | 0.351 | 7187.44 | 2522.79 |
| mt13eur110a | m | Vedante auto-adesivo, para a selagem de estanquidade das sobreposições entre placas onduladas de fibrocimento sem amianto. (material) | 1.100 | 104.60 | 115.06 |
| mt13eur100a | Ud | Kit de acessórios de fixação, para placas onduladas de fibrocimento sem amianto. (material) | 1.000 | 1624.50 | 1624.50 |
| mo051 | h | Oficial de 1ª montador de painéis metálicos. (mão de obra) | 0.172 | 672.75 | 115.71 |
| mo098 | h | Ajudante de montador de painéis metálicos. (mão de obra) | 0.126 | 419.67 | 52.88 |
| % | % | Custos directos complementares | 2 % | 4430.94 | 88.62 |
|  |  | Custos directos |  |  | 4519.56 |
