# Revestimento de cobertura de placas translúcidas de poliéster

- Propriedade do ficheiro: CYPE INGENIEROS, S.A.
- Formato: FIEBDC-3/2002
- Âmbito geográfico: Cabo Verde
- Moeda: CVE
- Custos indirectos: 3.00 %
- IVA: 15.00 %

## Q Coberturas

### QU Componentes de coberturas inclinadas

#### QUO De poliéster

**QUO010** m² Revestimento de cobertura de placas translúcidas de poliéster, de perfil grande onda, formadas por resina de poliéster reforçada com fibra de vidro, de 1 mm de espessura, com uma transmissão de luminosidade de 85%, colocadas com uma sobreposição da placa superior de 200 mm e uma sobreposição lateral de meia onda e fixadas mecanicamente sobre estrutura leve metálica ou de madeira, em cobertura inclinada, com uma pendente maior que 10%. Inclusive acessórios de fixação das placas.
Revestimento de cobertura de placas translúcidas de poliéster, de perfil grande onda, formadas por resina de poliéster reforçada com fibra de vidro, de 1 mm de espessura, com uma transmissão de luminosidade de 85%, colocadas com uma sobreposição da placa superior de 200 mm e uma sobreposição lateral de meia onda e fixadas mecanicamente sobre estrutura leve metálica ou de madeira, em cobertura inclinada, com uma pendente maior que 10%. Inclusive acessórios de fixação das placas.
Inclui: Marcação das placas por vertente. Colocação das peças para apoio das placas. Corte, preparação e colocação das placas. Fixação mecânica das placas.
Critério de medição de projecto: Superfície medida em verdadeira magnitude, segundo documentação gráfica de Projecto.
Critério de medição de obra: Medir-se-á, em verdadeira magnitude, a superfície realmente executada segundo especificações de Projecto.
Critérios considerados na determinação do preço da unidade de obra: O preço não inclui a superfície suporte.

| Código | Un | Descrição | Rendimento | Preço | Importância |
|---|---|---|---|---|---|
| mt13lpo100aa | m² | Placa translúcida de poliéster, de perfil grande onda, formada por resina de poliéster reforçada com fibra de vidro, de 1 mm de espessura, com uma transmissão de luminosidade de 85%. (material) | 1.120 | 1329.05 | 1488.54 |
| mt13lpo140b | Ud | Kit de acessórios de fixação, para placas de poliéster, em coberturas inclinadas, formado por peças de polipropileno para apoio de placa de perfil grande onda, com o mesmo perfil da onda, peças de aço inoxidável com anilha de EPDM para colocar sobre a parte superior da placa e garantir a estanquidade da fixação e parafusos auto-roscantes. (material) | 0.250 | 5419.17 | 1354.79 |
| op00ciz010 |  | Tesoura. | 1.000 | 0.00 | 0.00 |
| op00roe010 |  | Roedora. | 1.000 | 0.00 | 0.00 |
| mo051 | h | Oficial de 1ª montador de painéis metálicos. (mão de obra) | 0.104 | 472.00 | 49.09 |
| mo098 | h | Ajudante de montador de painéis metálicos. (mão de obra) | 0.104 | 292.26 | 30.40 |
| % | % | Custos directos complementares | 2 % | 2922.82 | 58.46 |
|  |  | Custos directos |  |  | 2981.28 |
