# Ladrilhamento com peças cerâmicas especiais de tipo listelo

- Propriedade do ficheiro: CYPE INGENIEROS, S.A.
- Formato: FIEBDC-3/2002
- Âmbito geográfico: Cabo Verde
- Moeda: CVE
- Custos indirectos: 3.00 %
- IVA: 15.00 %

## R Revestimentos

### RA Descontínuos ligeiros

#### RAG Cerâmicos

**RAG023** m Ladrilhamento com peças cerâmicas especiais de tipo listelo, cenefa ou outras "BUTECH", de 1 cm de largura, 10 €/m, colocadas em paramentos interiores, assentes com argamassa de cimento M-5, com junta aberta (separação entre 3 e 15 mm).
Ladrilhamento com peças cerâmicas especiais de tipo listelo, cenefa ou outras "BUTECH", de 1 cm de largura, 10 €/m, colocadas em paramentos interiores, assentes com argamassa de cimento M-5, espalhada sobre toda a face posterior da peça e ajustado com a ponta da colher de pedreiro, enchendo com a mesma argamassa as aberturas que possam ter ficado; tudo com prévia preparação do paramento suporte salpicando-o com argamassa de cimento fluida. Enchimento de juntas com argamassa de juntas cimentosa tipo CG 2, cor branca, para juntas de 2 a 15 mm. Inclusive cortes, remates, juntas e peças especiais.
Inclui: Preparação da parte de betão do paramento base salpicando-a previamente com argamassa de cimento diluída. Molha das peças antes da sua colocação por imersão em água. Marcação da disposição e colocação das peças. Enchimento das juntas. Limpeza do paramento.
Critério de medição de projecto: Comprimento medido segundo documentação gráfica de Projecto, sem incluir vãos de portas. Não foi incrementada a medição por perdas, uma vez que na composição se considerou 5% a mais.
Critério de medição de obra: Medir-se-á o comprimento realmente executado segundo especificações de Projecto.

| Código | Un | Descrição | Rendimento | Preço | Importância |
|---|---|---|---|---|---|
| mt09mor010c | m³ | Argamassa de cimento CEM II/B-L 32,5 N tipo M-5, confeccionada em obra com 230 kg/m³ de cimento e uma proporção em volume 1/6. (material) | 0.001 | 13765.60 | 13.77 |
| mt19alb200a1000 | m | Peça cerâmica especial, "BUTECH", "PORCELANOSA GRUPO", de 1 cm de largura, para ladrilhamentos, 10,00$/m. (material) | 1.050 | 1102.65 | 1157.78 |
| mt09mcp020fv | kg | Argamassa de juntas cimentosa tipo CG2, segundo EN 13888, cor branca, para juntas de 2 a 15 mm, composto por cimento de alta resistência, quartzo, aditivos especiais, pigmentos e resinas sintéticas. (material) | 0.300 | 92.65 | 27.80 |
| op00sie030 |  | Serra de disco de diamante, para mesa de trabalho, de corte húmido. | 1.000 | 0.00 | 0.00 |
| op00amo010 |  | Rebarbadora. | 1.000 | 0.00 | 0.00 |
| op00tal010 |  | Berbequim. | 1.000 | 0.00 | 0.00 |
| mo024 | h | Oficial de 1ª ladrilhador (azulejador). (mão de obra) | 0.105 | 458.42 | 48.13 |
| mo062 | h | Ajudante de ladrilhador (azulejador). (mão de obra) | 0.105 | 292.26 | 30.69 |
| % | % | Custos directos complementares | 2 % | 1278.17 | 25.56 |
|  |  | Custos directos |  |  | 1303.73 |
