# Revestimento decorativo em fachadas e paramentos interiores

- Propriedade do ficheiro: CYPE INGENIEROS, S.A.
- Formato: FIEBDC-3/2002
- Âmbito geográfico: Cabo Verde
- Moeda: CVE
- Custos indirectos: 3.00 %
- IVA: 15.00 %

## R Revestimentos

### RB Argamassas industriais para reboco e estuque

#### RBC Camadas decorativas de acabamento

**RBC020** m² Revestimento decorativo em fachadas e paramentos interiores, com argamassa industrial para estuque em camada fina, tipo CSIV W0, segundo EN 998-1, de 5 mm de espessura, cor branca, acabamento liso, para a realização da camada de acabamento em revestimentos contínuos bicamada.
Formação em fachadas e paramentos interiores, de camada de acabamento para revestimentos contínuos bicamada, com argamassa industrial para estuque em camada fina, tipo CSIV W0, segundo EN 998-1, de 5 mm de espessura, cor branca, acabamento liso, composta de cimento branco, pó de mármore e aditivos orgânicos e inorgânicos. Aplicado manual ou mecanicamente sobre uma camada base de argamassa industrial (não incluída neste preço), e uma vez iniciado o endurecimento afagar o material com uma talocha de madeira ou plástico. Incluindo p/p de preparação da superfície suporte, formação de juntas, cantos, arestas, remates nos encontros com paramentos, revestimentos ou outros elementos assentes na sua superfície, cura da argamassa, e protecção da caixilharia com fita adesiva de pintor.
Inclui: Preparação da superfície suporte. Disposição dos panos de trabalho. Preparação da argamassa. Realização de juntas e pontos singulares. Aplicação e acabamento superficial. Cura da argamassa.
Critério de medição de projecto: Superfície medida segundo documentação gráfica de Projecto, descontando as aberturas de superfície maior de 3 m², adicionando em alternativa a superfície da parte interior da abertura, correspondente ao desenvolvimento de ombreiras e padieiras.
Critério de medição de obra: Medir-se-á a superfície realmente executada segundo especificações de Projecto, descontando as aberturas de superfície maior de 3 m², adicionando em alternativa a superfície da parte interior da abertura, correspondente ao desenvolvimento de ombreiras e padieiras.

| Código | Un | Descrição | Rendimento | Preço | Importância |
|---|---|---|---|---|---|
| mt28moc020b | kg | Argamassa industrial para estuque em camada fina, tipo CSIV W0, segundo EN 998-1, de 5 mm de espessura, cor branca, acabamento liso, composta de cimento branco, pó de mármore e aditivos orgânicos e inorgânicos, fornecida em sacos. (material) | 9.000 | 39.54 | 355.86 |
| mt27wav020a | m | Fita adesiva de pintor. (material) | 1.000 | 15.32 | 15.32 |
| op00tal020 |  | Berbequim com misturador. | 1.000 | 0.00 | 0.00 |
| mo039 | h | Oficial de 1ª rebocador. (mão de obra) | 0.342 | 437.10 | 149.49 |
| mo111 | h | Operário especializado rebocador. (mão de obra) | 0.342 | 275.55 | 94.24 |
| % | % | Custos directos complementares | 4 % | 614.91 | 24.60 |
|  |  | Custos directos |  |  | 639.51 |
