# Revestimento de escada de marmorite

- Propriedade do ficheiro: CYPE INGENIEROS, S.A.
- Formato: FIEBDC-3/2002
- Âmbito geográfico: Cabo Verde
- Moeda: CVE
- Custos indirectos: 3.00 %
- IVA: 15.00 %

## R Revestimentos

### RE Escadas

#### REC De marmorite

**REC010** Ud Revestimento de escada de marmorite.
Revestimento de escada recta de dois tramos com descanso com 17 degraus de 100 cm de largura com a montagem dos seguintes elementos: degraus formados por degrau pré-fabricado de marmorite, em "L", para interiores, utilização normal, microgrão (menor ou igual a 6 mm), cor Marfim, comprimento até 110 cm, com profundidade do cobertor de 23-32 cm e altura do espelho de 13-20 cm, polido em fábrica, segundo EN 13748-1 de entre 3 e 5 cm de espessura, face e bordos polidos; rodapé de escada de marmorite microgrão (menor ou igual a 6 mm), cor Marfim, de uma peça, colocado num lateral, tudo assente com argamassa de cimento M-5, com saibro, sobre degraus previamente executados (não incluído neste preço). Inclusive revestimento de patamares e enchimento de juntas com a mesma tonalidade das peças.
Inclui: Marcação de degraus. Corte das peças e formação de encaixes em esquinas e cantos. Humidificação dos degraus. Colocação com argamassa do primeiro degrau. Colocação de cordéis. Colocação das peças. Colocação do rodapé de escada. Enchimento de juntas. Limpeza do tramo.
Critério de medição de projecto: Número de unidades previstas, segundo documentação gráfica de Projecto.
Critério de medição de obra: Medir-se-á o número de unidades realmente executadas segundo especificações de Projecto.

| Código | Un | Descrição | Rendimento | Preço | Importância |
|---|---|---|---|---|---|
| mt09mor010c | m³ | Argamassa de cimento CEM II/B-L 32,5 N tipo M-5, confeccionada em obra com 230 kg/m³ de cimento e uma proporção em volume 1/6. (material) | 0.197 | 15032.44 | 2961.39 |
| mt18ppt010fa | Ud | Degrau pré-fabricado de marmorite, em "L", para interiores, utilização normal, microgrão (menor ou igual a 6 mm), cor Marfim, comprimento até 110 cm, com profundidade do cobertor de 23-32 cm e altura do espelho de 13-20 cm, polido em fábrica, segundo EN 13748-1. (material) | 17.000 | 4960.84 | 84334.28 |
| mt18zpt010m | m | Rodapé de marmorite microgrão (menor ou igual a 6 mm), para interiores, cor Marfim, de uma peça, para degrau em "L". (material) | 6.800 | 2810.31 | 19110.11 |
| mt18btl010gb | m² | Peças de marmorite para interior, utilização normal, microgrão (menor ou igual a 6 mm), formato nominal 33x33 cm, cor Marfim, com um primeiro polimento em fábrica, para polimento e abrilhantamento final em obra, segundo EN 13748-1. (material) | 1.050 | 1618.20 | 1699.11 |
| mt18rtl010gb | m | Rodapé de marmorite microgrão (menor ou igual a 6 mm) para interior, cor Marfim, 33x7 cm, com o bordo desengrossado e um grau de polimento de 220. (material) | 2.000 | 495.08 | 990.16 |
| mt01ara010a | m³ | Areia com granulometria de 0 a 5 mm de diâmetro, limpa. (material) | 0.020 | 1673.25 | 33.47 |
| mo023 | h | Oficial de 1ª ladrilhador. (mão de obra) | 4.789 | 627.12 | 3003.28 |
| mo061 | h | Ajudante de ladrilhador. (mão de obra) | 4.789 | 402.07 | 1925.51 |
| % | % | Custos directos complementares | 2 % | 114057.31 | 2281.15 |
|  |  | Custos directos |  |  | 116338.46 |
