# Primário anticorrosivo, para a protecção de elementos de aço contra a corrosão

- Propriedade do ficheiro: CYPE INGENIEROS, S.A.
- Formato: FIEBDC-3/2002
- Âmbito geográfico: Cabo Verde
- Moeda: CVE
- Custos indirectos: 3.00 %
- IVA: 15.00 %

## R Revestimentos

### RL Tratamentos superficiais de protecção

#### RLC Anticorrosão

**RLC010** m² Primário anticorrosivo, para a protecção de elementos de aço contra a corrosão.
Aplicação manual de duas demãos de primário anticorrosivo, bicomponente, até alcançar uma espessura total de 100 µm, para a protecção de elementos de aço contra a corrosão.
Inclui: Limpeza do suporte. Aplicação do produto.
Critério de medição de projecto: Superfície medida segundo documentação gráfica de Projecto, com o mesmo critério que o suporte base.
Critério de medição de obra: Medir-se-á a superfície realmente executada segundo especificações de Projecto, com o mesmo critério que o suporte base.

| Código | Un | Descrição | Rendimento | Preço | Importância |
|---|---|---|---|---|---|
| mt27tsd030a | kg | Primário anticorrosivo, bicomponente, à base de resina epóxi, inibidores de corrosão e água. (material) | 0.500 | 1675.35 | 837.68 |
| mo038 | h | Oficial de 1ª pintor. (mão de obra) | 0.573 | 622.24 | 356.54 |
| mo076 | h | Ajudante de pintor. (mão de obra) | 0.344 | 398.94 | 137.24 |
| % | % | Custos directos complementares | 2 % | 1331.46 | 26.63 |
|  |  | Custos directos |  |  | 1358.09 |
