# Tinta plástica com textura lisa

- Propriedade do ficheiro: CYPE INGENIEROS, S.A.
- Formato: FIEBDC-3/2002
- Âmbito geográfico: Cabo Verde
- Moeda: CVE
- Custos indirectos: 3.00 %
- IVA: 15.00 %

## R Revestimentos

### RN Pinturas em metais

#### RNP Tintas plásticas

**RNP010** m² Tinta plástica com textura lisa, cor a escolher, acabamento mate, sobre suporte pré-lacado e/ou pintado com toda a superfície em bom estado, de metal, lavado a alta pressão com água e uma solução de água e lixívia a 10%, enxaguado e secado, aplicação de duas demãos de acabamento com tinta (rendimento: 0,25 l/m² cada demão).
Formação de camada de tinta plástica com textura lisa, cor a escolher, acabamento mate, sobre suporte de metal, através da aplicação de duas demãos de acabamento com tinta à base de copolímeros acrílicos em dispersão aquosa e pigmentos, com uma espessura mínima da película seca de 50 microns por demão (rendimento: 0,25 l/m² cada demão). Incluindo p/p de preparação do suporte através de lavado a alta pressão com água e uma solução de água e lixívia a 10%, enxaguado e secado.
Inclui: Preparação e limpeza do suporte. Aplicação das demãos de acabamento.
Critério de medição de projecto: Superfície medida segundo documentação gráfica de Projecto, com o mesmo critério que o suporte base.
Critério de medição de obra: Medir-se-á a superfície realmente executada segundo especificações de Projecto, com o mesmo critério que o suporte base.

| Código | Un | Descrição | Rendimento | Preço | Importância |
|---|---|---|---|---|---|
| mt27pfj130a | l | Solução de água e lixívia a 10%. (material) | 0.300 | 765.93 | 229.78 |
| mt27pir090a | l | Tinta plástica à base de copolímeros acrílicos em dispersão aquosa e pigmentos, isenta de chumbo e de cromatos, cor a escolher, acabamento mate, textura lisa, para aplicar pistola. (material) | 0.500 | 2863.34 | 1431.67 |
| mq07ple010bg | Ud | Aluguer diário de cesta elevatória de braço articulado, motor diesel, de 16 m de altura máxima de trabalho, incluindo manutenção e seguro de responsabilidade civil. (equipamento) | 0.010 | 10163.33 | 101.63 |
| op00dec010 |  | Soprador. | 1.000 | 0.00 | 0.00 |
| op00tal020 |  | Berbequim com misturador. | 1.000 | 0.00 | 0.00 |
| mo038 | h | Oficial de 1ª pintor. (mão de obra) | 0.177 | 437.10 | 77.37 |
| mo076 | h | Ajudante de pintor. (mão de obra) | 0.177 | 276.37 | 48.92 |
| % | % | Custos directos complementares | 2 % | 1889.37 | 37.79 |
|  |  | Custos directos |  |  | 1927.16 |
