# Pintura com tinta para uso alimentar

- Propriedade do ficheiro: CYPE INGENIEROS, S.A.
- Formato: FIEBDC-3/2002
- Âmbito geográfico: Cabo Verde
- Moeda: CVE
- Custos indirectos: 3.00 %
- IVA: 15.00 %

## R Revestimentos

### RO Pinturas específicas

#### ROA Uso alimentar

**ROA010** m² Pintura com tinta para uso alimentar.
Aplicação manual de duas demãos de revestimento impermeabilizante bicomponente, cor vermelho, à base de resinas epóxi e poliamida, sem aminas aromáticas, (rendimento: 0,3 kg/m² cada demão), sobre superfícies interiores de tanques ou silos de aço para uso alimentar.
Inclui: Preparação da mistura. Aplicação de duas demãos de acabamento.
Critério de medição de projecto: Superfície medida segundo documentação gráfica de Projecto, com o mesmo critério que o suporte base.
Critério de medição de obra: Medir-se-á a superfície realmente executada segundo especificações de Projecto, com o mesmo critério que o suporte base.

| Código | Un | Descrição | Rendimento | Preço | Importância |
|---|---|---|---|---|---|
| mt15bas290ab | kg | Revestimento impermeabilizante bicomponente, cor vermelho, à base de resinas epóxi e poliamida, sem aminas aromáticas, com certificado de aptidão para estar em contacto com produtos alimentares. (material) | 0.600 | 5544.88 | 3326.93 |
| op00tal020 |  | Berbequim com misturador. | 1.000 | 0.00 | 0.00 |
| mo038 | h | Oficial de 1ª pintor. (mão de obra) | 0.172 | 627.12 | 107.86 |
| mo076 | h | Ajudante de pintor. (mão de obra) | 0.172 | 402.07 | 69.16 |
| % | % | Custos directos complementares | 2 % | 3503.95 | 70.08 |
|  |  | Custos directos |  |  | 3574.03 |
