# Pintura com tinta epóxi sobre pavimento de garagem

- Propriedade do ficheiro: CYPE INGENIEROS, S.A.
- Formato: FIEBDC-3/2002
- Âmbito geográfico: Cabo Verde
- Moeda: CVE
- Custos indirectos: 3.00 %
- IVA: 15.00 %

## R Revestimentos

### RO Pinturas específicas

#### ROO Garagens

**ROO010** m² Pintura com tinta epóxi sobre pavimento de garagem.
Aplicação manual de duas demãos de tinta epóxi, cor a escolher, acabamento mate, textura lisa, a primeira demão diluída com 10% de água e a seguinte não diluída, (rendimento: 0,18 kg/m² cada demão); sobre pavimento de garagem de betão.
Inclui: Limpeza geral da superfície suporte. Preparação da mistura. Aplicação de uma demão de primário e uma demão de acabamento.
Critério de medição de projecto: Superfície medida segundo documentação gráfica de Projecto, com o mesmo critério que o suporte base.
Critério de medição de obra: Medir-se-á a superfície realmente executada segundo especificações de Projecto, com o mesmo critério que o suporte base.

| Código | Un | Descrição | Rendimento | Preço | Importância |
|---|---|---|---|---|---|
| mt27pxp010r | kg | Tinta para interior, de dois componentes à base de resinas epóxi em dispersão aquosa, cor a escolher, acabamento mate, textura lisa, permeável ao vapor de água; para aplicar com trincha, rolo ou pistola. (material) | 0.360 | 1638.96 | 590.03 |
| op00tal020 |  | Berbequim com misturador. | 1.000 | 0.00 | 0.00 |
| mo038 | h | Oficial de 1ª pintor. (mão de obra) | 0.115 | 622.24 | 71.56 |
| mo076 | h | Ajudante de pintor. (mão de obra) | 0.115 | 398.94 | 45.88 |
| % | % | Custos directos complementares | 2 % | 707.47 | 14.15 |
|  |  | Custos directos |  |  | 721.62 |
