# Revestimento interior directo

- Propriedade do ficheiro: CYPE INGENIEROS, S.A.
- Formato: FIEBDC-3/2002
- Âmbito geográfico: Cabo Verde
- Moeda: CVE
- Custos indirectos: 3.00 %
- IVA: 15.00 %

## R Revestimentos

### RR Paredes (placas e painéis)

#### RRR De placas laminadas compactas de alta pressão (HPL)

**RRR010** m² Revestimento interior directo, realizado com placas laminadas compactas de alta pressão (HPL) Virtuon "TRESPA", de 600x2500x10 mm, com junta aberta com o sistema de fixação oculta TS2000 sobre mestras de aço galvanizado de 27 mm de largura colocadas cada 600 mm e fixadas ao paramento; 37 mm de espessura total.
Revestimento interior directo, realizado com placas laminadas compactas de alta pressão (HPL), Virtuon FR "TRESPA", de 600x2500x10 mm, acabamento Gold Yellow, textura Satin, com junta aberta com o sistema de fixação oculta TS2000 sobre mestras de chapa de aço galvanizado de 27 mm de largura separadas 600 mm entre si e ancoradas ao paramento com parafusos de aço. Inclusive kit de complementos para a instalação das placas.
Inclui: Marcação. Nivelamento e limpeza da base. Fixação das mestras de perfil galvanizado ao muro. Colocação dos perfis auxiliares sobre as mestras e dos clipes sobre as placas. Corte das placas. Montagem das placas sobre os perfis auxiliares, após marcação prévia dos vãos de passagem, mecanismos e passagem das instalações. Fixação de aros, instalações e mecanismos.
Critério de medição de projecto: Superfície medida segundo documentação gráfica de Projecto, sem duplicar esquinas nem encontros, descontando as aberturas de superfície maior de 1 m².
Critério de medição de obra: Medir-se-á a superfície realmente executada segundo especificações de Projecto, sem duplicar esquinas nem encontros, descontando as aberturas de superfície maior de 1 m².
Critérios considerados na determinação do preço da unidade de obra: O preço inclui a resolução de encontros e pontos singulares e as ajudas para a execução de roços para instalações, mas não inclui o isolamento a colocar entre os painéis e o paramento.

| Código | Un | Descrição | Rendimento | Preço | Importância |
|---|---|---|---|---|---|
| mt12psg050c | m | Mestra 60/27 de chapa de aço galvanizado, de largura 60 mm, segundo EN 14195. (material) | 2.330 | 177.77 | 414.20 |
| mt12prt110aa1 | m² | Placa laminada compacta de alta pressão (HPL), Virtuon FR "TRESPA", de 600x2500x10 mm, acabamento Gold Yellow, textura Satin, Euroclasse B-s2, d0 de reacção ao fogo, para colocar mediante o sistema TS2000 de fixação oculta, à base de resinas termoendurecíveis e fibras de madeira, com superfície decorativa EBC (Electron Beam Curing). (material) | 1.050 | 6608.74 | 6939.18 |
| mt12prt120b | Ud | Kit de complementos para a instalação do sistema de revestimento interior TS 2000 "TRESPA". (material) | 1.000 | 967.70 | 967.70 |
| op00fre010 |  | Fresadora. | 1.000 | 0.00 | 0.00 |
| op00ato010 |  | Aparafusadora. | 1.000 | 0.00 | 0.00 |
| op00tal010 |  | Berbequim. | 1.000 | 0.00 | 0.00 |
| op00tro010 |  | Cortadora de disco para bancada. | 1.000 | 0.00 | 0.00 |
| mo053 | h | Oficial de 1ª montador de pré-fabricados interiores. (mão de obra) | 0.116 | 472.00 | 54.75 |
| mo100 | h | Ajudante de montador de pré-fabricados interiores. (mão de obra) | 0.116 | 292.26 | 33.90 |
| % | % | Custos directos complementares | 2 % | 8409.73 | 168.19 |
|  |  | Custos directos |  |  | 8577.92 |
