# Soalho tradicional sobre ripas

- Propriedade do ficheiro: CYPE INGENIEROS, S.A.
- Formato: FIEBDC-3/2002
- Âmbito geográfico: Cabo Verde
- Moeda: CVE
- Custos indirectos: 3.00 %
- IVA: 15.00 %

## R Revestimentos

### RS Pavimentos

#### RSM De madeira

**RSM020** m² Soalho tradicional sobre ripas.
Soalho tradicional formado por tábuas com encaixe macho-fêmea de madeira maciça de pinho da região, de 70x22 mm, colocadas a mata-juntas sobre ripas de madeira de pinho de 50x25 mm, fixadas mecanicamente ao suporte e separadas entre elas 25 cm. Inclusive juntas, afagamento, lixadela, emassado, aplicação de fundos, envernizamento final com três demãos de verniz de poliuretano de dois componentes P-6/8, recortes, cunhas de nivelação e elementos de fixação.
Inclui: Marcação dos eixos das ripas e dos níveis. Colocação, nivelação e fixação de ripas. Colocação das tábuas de madeira. Raspar e lixar a superfície. Emassamento e aplicação de primário. Envernizamento.
Critério de medição de projecto: Superfície útil, medida segundo documentação gráfica de Projecto. Não foi incrementada a medição por perdas, uma vez que na composição se considerou 5% a mais.
Critério de medição de obra: Medir-se-á a superfície realmente executada segundo especificações de Projecto.

| Código | Un | Descrição | Rendimento | Preço | Importância |
|---|---|---|---|---|---|
| mt18mva015f | m | Ripa de 70x20 mm de secção, de madeira de pinheiro-bravo (Pinus pinaster), tratada em autoclave, com classe de risco 4, segundo NP EN 335, acabamento escovado, com humidade inferior a 20%. (material) | 4.000 | 240.96 | 963.84 |
| mt18mva020 | Ud | Material auxiliar para colocação do soalho de madeira sobre ripas. (material) | 1.000 | 509.42 | 509.42 |
| mt18mta010j | m² | Tábua com encaixe macho-fêmea de madeira maciça de pinho da região, 70x22 mm, segundo EN 13226 e EN 14342. (material) | 1.020 | 2623.75 | 2676.23 |
| mt27tmp010 | l | Verniz de poliuretano de dois componentes P-6/8. (material) | 0.900 | 1599.41 | 1439.47 |
| mq08war160 | h | Lixadora de aplicação em pavimentos de madeira, equipada com rolos para lixa e sistema de aspiração. (equipamento) | 0.150 | 456.67 | 68.50 |
| op00cla010 |  | Pregadora pneumática. | 1.000 | 0.00 | 0.00 |
| op00tro010 |  | Cortadora de disco para bancada. | 1.000 | 0.00 | 0.00 |
| mo025 | h | Oficial de 1ª instalador de pavimentos de madeira. (mão de obra) | 1.489 | 622.24 | 926.52 |
| mo063 | h | Ajudante de instalador de pavimentos de madeira. (mão de obra) | 0.344 | 398.94 | 137.24 |
| % | % | Custos directos complementares | 2 % | 6721.22 | 134.42 |
|  |  | Custos directos |  |  | 6855.64 |
