# Junta de retracção em pavimento contínuo de betão, através do corte com disco de diamante

- Propriedade do ficheiro: CYPE INGENIEROS, S.A.
- Formato: FIEBDC-3/2002
- Âmbito geográfico: Cabo Verde
- Moeda: CVE
- Custos indirectos: 3.00 %
- IVA: 15.00 %

## R Revestimentos

### RS Pavimentos

#### RSN Juntas em pavimentos contínuos de betão

**RSN100** m Junta de retracção em pavimento contínuo de betão, através do corte com disco de diamante.
Junta de retracção em pavimento contínuo de betão, de 5 a 10 mm de largura e 20 mm de profundidade, através de corte com disco de diamante.
Inclui: Implantação da junta. Corte do betão. Limpeza final da junta.
Critério de medição de projecto: Comprimento medido segundo documentação gráfica de Projecto.
Critério de medição de obra: Medir-se-á o comprimento realmente executado segundo especificações de Projecto.

| Código | Un | Descrição | Rendimento | Preço | Importância |
|---|---|---|---|---|---|
| mq06cor020 | h | Equipamento para corte de juntas em massames de betão. (equipamento) | 0.150 | 1030.40 | 154.56 |
| mo112 | h | Operário especializado construção. (mão de obra) | 0.172 | 393.22 | 67.63 |
| % | % | Custos directos complementares | 2 % | 222.19 | 4.44 |
|  |  | Custos directos |  |  | 226.63 |
