# Tecto falso contínuo de placas de cimento. Sistema "KNAUF"

- Propriedade do ficheiro: CYPE INGENIEROS, S.A.
- Formato: FIEBDC-3/2002
- Âmbito geográfico: Cabo Verde
- Moeda: CVE
- Custos indirectos: 3.00 %
- IVA: 15.00 %

## R Revestimentos

### RT Tectos falsos em interiores

#### RTE Contínuos, de placas de cimento

**RTE016** m² Tecto falso contínuo de placas de cimento. Sistema "KNAUF".
Tecto falso contínuo suspenso, liso, situado a uma altura menor de 4 m, acabamento com massa Aquapanel Q4 Finish. Sistema D282a.es "KNAUF" (12,5+27+27), constituído por: ESTRUTURA: estrutura metálica de aço galvanizado de mestras primárias 60/27 mm com uma modulação de 1000 mm e suspensas da laje ou elemento de suporte de betão com suspensões Nonius cada 750 mm, e mestras secundárias fixadas perpendicularmente às primárias com conectores tipo cavalete e com uma modulação de 400 mm; PLACAS: uma camada de placas de cimento Portland Aquapanel Indoor "KNAUF" de 12,5x1200x2400 mm, revestidas com uma camada de fibra de vidro embebida em ambas as faces. Inclusive fixações para a ancoragem dos perfis, parafusos para a fixação das placas, perfis U 30/30 "KNAUF", argamassa para juntas Aquapanel Indoor "KNAUF", fita de juntas Aquapanel "KNAUF", primário incolor de siloxano GRC "KNAUF", massa Aquapanel Q4 Finish "KNAUF", para emassado superficial de placas, e acessórios de montagem.
Inclui: Marcação dos eixos da estrutura metálica. Colocação da fita acústica. Nivelamento e fixação dos perfis perimetrais. Sinalização dos pontos de ancoragem à laje ou elemento de suporte. Nivelamento e suspensão dos perfis primários e secundários da estrutura. Corte das placas. Fixação das placas. Resolução de encontros e pontos singulares. Tratamento de juntas. Aplicação da camada de primário. Aplicação da camada de acabamento.
Critério de medição de projecto: Superfície medida entre paramentos, segundo documentação gráfica de Projecto, sem descontar aberturas para instalações.
Critério de medição de obra: Medir-se-á a superfície realmente executada segundo especificações de Projecto, sem deduzir as aberturas de superfície menor de 1 m².

| Código | Un | Descrição | Rendimento | Preço | Importância |
|---|---|---|---|---|---|
| mt12pfk012a | m | Perfil U 30/30 de chapa de aço galvanizado, "KNAUF", espessura 0,55 mm. (material) | 0.400 | 190.83 | 76.33 |
| mt12pck020b | m | Fita acústica de dilatação, autocolante, de espuma de poliuretano de células fechadas "KNAUF", de 3,2 mm de espessura e 50 mm de largura, resistência térmica 0,10 m²°C/W, condutibilidade térmica 0,032 W/(m°C). (material) | 0.400 | 39.82 | 15.93 |
| mt12psg220 | Ud | Fixação composta por bucha e parafuso 5x27. (material) | 2.300 | 10.40 | 23.92 |
| mt12pek050c | Ud | Parte superior Nonius "KNAUF", 530/630, para tectos falsos suspensos. (material) | 1.500 | 95.89 | 143.84 |
| mt12pek050b | Ud | Seguro Nonius "KNAUF", para tectos falsos suspensos. (material) | 1.500 | 7.18 | 10.77 |
| mt12pek050a | Ud | Suspensão Nonius "KNAUF", para tectos falsos suspensos. (material) | 1.500 | 62.26 | 93.39 |
| mt12ptk010ab | Ud | Parafuso LN "KNAUF" 3,5x11. (material) | 1.500 | 1.84 | 2.76 |
| mt12pfk011a | m | Mestra 60/27 "KNAUF", de chapa de aço galvanizado. (material) | 3.200 | 276.54 | 884.93 |
| mt12pek020za | Ud | Conector, para mestra 60/27, "KNAUF". (material) | 0.800 | 31.81 | 25.45 |
| mt12pek020ra | Ud | Conector tipo cavalete, para mestra 60/27, "KNAUF". (material) | 2.900 | 38.13 | 110.58 |
| mt12pak010r | m² | Placa de cimento Portland Aquapanel Indoor "KNAUF" de 12,5x1200x2400 mm, revestida com uma camada de fibra de vidro embebida em ambas as faces. (material) | 1.050 | 2961.09 | 3109.14 |
| mt12ptk010ch | Ud | Parafuso autoperfurante TN "KNAUF" 4,2x70. (material) | 22.000 | 5.82 | 128.04 |
| mt12pak060i | kg | Argamassa para juntas Aquapanel Indoor "KNAUF", cor cinzento. (material) | 0.600 | 394.27 | 236.56 |
| mt12pak050d | m | Fita de juntas Aquapanel "KNAUF". (material) | 2.100 | 60.10 | 126.21 |
| mt12pak085d | l | Primário incolor de siloxano GRC "KNAUF". (material) | 0.200 | 545.65 | 109.13 |
| mt12pak095d | kg | Massa Aquapanel Q4 Finish "KNAUF", acabamento liso, cor branco, para tratamento de juntas e emassado superficial de placas. (material) | 1.700 | 434.87 | 739.28 |
| op00fre010 |  | Fresadora. | 1.000 | 0.00 | 0.00 |
| op00ato010 |  | Aparafusadora. | 1.000 | 0.00 | 0.00 |
| mo015 | h | Oficial de 1ª montador de tectos falsos. (mão de obra) | 0.318 | 639.39 | 203.33 |
| mo082 | h | Ajudante de montador de tectos falsos. (mão de obra) | 0.318 | 398.94 | 126.86 |
| % | % | Custos directos complementares | 2 % | 6166.45 | 123.33 |
|  |  | Custos directos |  |  | 6289.78 |
