# Tecto falso amovível de lâminas metálicas

- Propriedade do ficheiro: CYPE INGENIEROS, S.A.
- Formato: FIEBDC-3/2002
- Âmbito geográfico: Cabo Verde
- Moeda: CVE
- Custos indirectos: 3.00 %
- IVA: 15.00 %

## R Revestimentos

### RT Tectos falsos em interiores

#### RTL Amovíveis, metálicos

**RTL025** m² Tecto falso amovível de lâminas metálicas.
Tecto falso amovível suspenso, situado a uma altura menor de 4 m, constituído por: ESTRUTURA: estrutura metálica oculta fixada à laje ou elemento suporte com varões; LÂMINAS METÁLICAS: lâminas horizontais de superfície lisa, de alumínio lacado, e de 85 mm de largura, separadas 15 mm, com perfis intermédios para a união das lâminas entre si. Inclusive perfis angulares, fixações para a ancoragem dos perfis e acessórios de montagem.
Inclui: Marcação dos eixos da malha modular. Nivelamento e fixação dos perfis perimetrais. Sinalização dos pontos de ancoragem à laje ou elemento de suporte. Nivelamento e suspensão dos perfis primários e secundários da trama. Corte e encaixe das lâminas. Resolução de encontros e pontos singulares. Execução de aberturas para recepção de possíveis elementos de ancoragem e/ou instalações.
Critério de medição de projecto: Superfície medida entre paramentos, segundo documentação gráfica de Projecto, sem descontar aberturas para instalações.
Critério de medição de obra: Medir-se-á a superfície realmente executada segundo especificações de Projecto, sem descontar aberturas para instalações.

| Código | Un | Descrição | Rendimento | Preço | Importância |
|---|---|---|---|---|---|
| mt12fla100cg | m | Lâmina horizontal de superfície lisa, de alumínio pré-lacado, de 85 mm de largura e 0,45 mm de espessura, com 15 mm de separação, sem isolamento sonoro, cor branca, para tectos falsos amovíveis com estrutura oculta. (material) | 10.200 | 310.44 | 3166.49 |
| mt12fpg010bgj | m | Perfil 28/41/4000 mm, de 0,6 mm de espessura, cor branca, de chapa de aço galvanizado, acabamento imprimido com troquel, para a colocação de lâminas horizontais cada 100 mm, em tectos falsos amovíveis, segundo EN 13964. (material) | 1.000 | 285.27 | 285.27 |
| mt12fpg020b | m | Perfil 20/15/4000 mm, de 0,5 mm de espessura, cor branca, de chapa de aço galvanizado, para colocar entre lâminas com 15 mm de separação, segundo EN 13964. (material) | 10.000 | 160.07 | 1600.70 |
| mt12fpg030aa | m | Perfil em U 20/15/3000 mm, cor branca, de alumínio lacado, segundo EN 13964. (material) | 1.000 | 136.30 | 136.30 |
| mt12fpg050c | Ud | Clipe de plástico, para fixação entre lâminas ou placas metálicas e os perfis de remate perimetral, em tectos falsos amovíveis. (material) | 4.000 | 9.51 | 38.04 |
| mt12psg190 | Ud | Varão de suspensão. (material) | 1.250 | 61.02 | 76.28 |
| mt12psg220 | Ud | Fixação composta por bucha e parafuso 5x27. (material) | 1.250 | 10.51 | 13.14 |
| op00ato010 |  | Aparafusadora. | 1.000 | 0.00 | 0.00 |
| mo015 | h | Oficial de 1ª montador de tectos falsos. (mão de obra) | 0.275 | 644.41 | 177.21 |
| mo082 | h | Ajudante de montador de tectos falsos. (mão de obra) | 0.275 | 402.07 | 110.57 |
| % | % | Custos directos complementares | 2 % | 5604.00 | 112.08 |
|  |  | Custos directos |  |  | 5716.08 |
