# Tecto falso amovível de grelha metálica

- Propriedade do ficheiro: CYPE INGENIEROS, S.A.
- Formato: FIEBDC-3/2002
- Âmbito geográfico: Cabo Verde
- Moeda: CVE
- Custos indirectos: 3.00 %
- IVA: 15.00 %

## R Revestimentos

### RT Tectos falsos em interiores

#### RTL Amovíveis, metálicos

**RTL035** m² Tecto falso amovível de grelha metálica.
Tecto falso amovível suspenso, situado a uma altura menor de 4 m, constituído por: ESTRUTURA: travejamento metálico oculto de perfis de 40 mm de altura; GRELHA METÁLICA: grelha de alumínio pré-lacada no forno, autoportante, com nervuras de 40 mm de altura formando células de 50x50 mm, fabricada em módulos de 600x600 mm, cor branca. Inclusive fixações para a ancoragem dos perfis e acessórios de montagem.
Inclui: Marcação dos eixos principais de suspensão. Sinalização dos pontos de ancoragem à laje ou elemento de suporte. Disposição das grelhas. Resolução de encontros e pontos singulares. Execução de aberturas para recepção de possíveis elementos de ancoragem e/ou instalações.
Critério de medição de projecto: Superfície medida entre paramentos, segundo documentação gráfica de Projecto, sem descontar aberturas para instalações.
Critério de medição de obra: Medir-se-á a superfície realmente executada segundo especificações de Projecto, sem descontar aberturas para instalações.

| Código | Un | Descrição | Rendimento | Preço | Importância |
|---|---|---|---|---|---|
| mt12fra010aa | m² | Grelha de alumínio pré-lacada no forno, autoportante, com nervuras de 40 mm de altura formando células de 50x50 mm, fabricada em módulos de 600x600 mm, cor branca, para tectos falsos amovíveis. (material) | 1.020 | 8120.94 | 8283.36 |
| mt12fra110ab | m | Perfil de alumínio pré-lacado no forno, de 40 mm de altura e 600 mm de comprimento, cor branca, para tectos falsos amovíveis. (material) | 1.680 | 237.73 | 399.39 |
| mt12fra110cb | m | Perfil de alumínio pré-lacado no forno, de 40 mm de altura e 2400 mm de comprimento, cor branca, para tectos falsos amovíveis. (material) | 1.680 | 237.73 | 399.39 |
| mt12fra111a | Ud | Peça de união entre perfis de sustentação de grelhas metálicas, de aço galvanizado, para tectos falsos amovíveis. (material) | 0.700 | 33.28 | 23.30 |
| mt12psg210a | Ud | Suspensão para tectos falsos suspensos. (material) | 1.050 | 59.19 | 62.15 |
| mt12psg210b | Ud | Seguro para a fixação da suspensão, em tectos falsos suspensos. (material) | 1.050 | 6.82 | 7.16 |
| mt12psg210c | Ud | Ligação superior para fixar o varão à suspensão, em tectos falsos suspensos. (material) | 1.050 | 91.15 | 95.71 |
| mt12psg190 | Ud | Varão de suspensão. (material) | 1.050 | 61.02 | 64.07 |
| mt12psg220 | Ud | Fixação composta por bucha e parafuso 5x27. (material) | 1.050 | 10.51 | 11.04 |
| op00ato010 |  | Aparafusadora. | 1.000 | 0.00 | 0.00 |
| mo015 | h | Oficial de 1ª montador de tectos falsos. (mão de obra) | 0.275 | 644.41 | 177.21 |
| mo082 | h | Ajudante de montador de tectos falsos. (mão de obra) | 0.275 | 402.07 | 110.57 |
| % | % | Custos directos complementares | 2 % | 9633.35 | 192.67 |
|  |  | Custos directos |  |  | 9826.02 |
