# Escócia decorada de escaiola, para decoração perimetral de tecto

- Propriedade do ficheiro: CYPE INGENIEROS, S.A.
- Formato: FIEBDC-3/2002
- Âmbito geográfico: Cabo Verde
- Moeda: CVE
- Custos indirectos: 3.00 %
- IVA: 15.00 %

## R Revestimentos

### RT Tectos falsos em interiores

#### RTP Pré-fabricados de escaiola

**RTP030** m Escócia decorada de escaiola, para decoração perimetral de tecto.
Escócia decorada de escaiola, de 8x8x125 cm, para decoração perimetral de tecto, fixada com cola para escaiola. Inclusive acessórios de fixação.
Inclui: Marcação do traçado da moldura tipo escócia nos paramentos. Disposição e corte das peças. Humidificação da base de fixação. Espalhamento da cola. Colocação e enchimento das juntas das peças. Correcção de falhas de encontros entre peças, esquinas e cantos.
Critério de medição de projecto: Comprimento medido segundo documentação gráfica de Projecto.
Critério de medição de obra: Medir-se-á o comprimento realmente executado segundo especificações de Projecto.

| Código | Un | Descrição | Rendimento | Preço | Importância |
|---|---|---|---|---|---|
| mt12rea025aa | m | Escócia decorada de escaiola, de 8x8x125 cm. (material) | 1.050 | 947.64 | 995.02 |
| mt09eyc030 | kg | Cola para escaiola. (material) | 0.350 | 45.20 | 15.82 |
| mo035 | h | Oficial de 1ª escaiolador. (mão de obra) | 0.206 | 622.24 | 128.18 |
| % | % | Custos directos complementares | 2 % | 1139.02 | 22.78 |
|  |  | Custos directos |  |  | 1161.80 |
