# Ângulo de escaiola para sanca em degrau múltiplo, para decoração perimetral de tecto

- Propriedade do ficheiro: CYPE INGENIEROS, S.A.
- Formato: FIEBDC-3/2002
- Âmbito geográfico: Cabo Verde
- Moeda: CVE
- Custos indirectos: 3.00 %
- IVA: 15.00 %

## R Revestimentos

### RT Tectos falsos em interiores

#### RTP Pré-fabricados de escaiola

**RTP036** Ud Ângulo de escaiola para sanca em degrau múltiplo, para decoração perimetral de tecto.
Ângulo côncavo de escaiola para sanca em degrau múltiplo, degraus de 5x5 cm, 72,5 cm de largura total e 16 cm de raio, para decoração perimetral de tecto, fixado com cola para escaiola. Inclusive acessórios de fixação.
Inclui: Implantação da peça. Humidificação da base de fixação. Espalhamento da cola. Colocação e enchimento das juntas da peça. Correcção de encontros entre peças.
Critério de medição de projecto: Número de unidades previstas, segundo documentação gráfica de Projecto.
Critério de medição de obra: Medir-se-á o número de unidades realmente colocadas segundo especificações de Projecto.

| Código | Un | Descrição | Rendimento | Preço | Importância |
|---|---|---|---|---|---|
| mt12rea075a | Ud | Ângulo côncavo de escaiola para sanca em degrau múltiplo, degraus de 5x5 cm, 72,5 cm de largura total e 16 cm de raio. (material) | 1.050 | 2350.96 | 2468.51 |
| mt09eyc030 | kg | Cola para escaiola. (material) | 0.040 | 45.20 | 1.81 |
| mo035 | h | Oficial de 1ª escaiolador. (mão de obra) | 0.160 | 622.24 | 99.56 |
| % | % | Custos directos complementares | 2 % | 2569.88 | 51.40 |
|  |  | Custos directos |  |  | 2621.28 |
