# Friso de escaiola, para decoração perimetral de tecto

- Propriedade do ficheiro: CYPE INGENIEROS, S.A.
- Formato: FIEBDC-3/2002
- Âmbito geográfico: Cabo Verde
- Moeda: CVE
- Custos indirectos: 3.00 %
- IVA: 15.00 %

## R Revestimentos

### RT Tectos falsos em interiores

#### RTP Pré-fabricados de escaiola

**RTP060** m Friso de escaiola, para decoração perimetral de tecto.
Friso de escaiola, de 7,5x9x120 cm, para decoração perimetral de tecto, fixado com cola para escaiola. Inclusive acessórios de fixação.
Inclui: Marcação do traçado do friso nos paramentos. Disposição e corte das peças. Humidificação da base de fixação. Espalhamento da cola. Colocação e enchimento das juntas das peças. Correcção de falhas de encontros entre peças, esquinas e cantos.
Critério de medição de projecto: Comprimento medido segundo documentação gráfica de Projecto.
Critério de medição de obra: Medir-se-á o comprimento realmente executado segundo especificações de Projecto.

| Código | Un | Descrição | Rendimento | Preço | Importância |
|---|---|---|---|---|---|
| mt12rea110aa | m | Friso de escaiola, de 7,5x9x120 cm. (material) | 1.050 | 876.69 | 920.52 |
| mt09eyc030 | kg | Cola para escaiola. (material) | 0.360 | 45.20 | 16.27 |
| mo035 | h | Oficial de 1ª escaiolador. (mão de obra) | 0.206 | 622.24 | 128.18 |
| % | % | Custos directos complementares | 2 % | 1064.97 | 21.30 |
|  |  | Custos directos |  |  | 1086.27 |
