# Banda protectora

- Propriedade do ficheiro: CYPE INGENIEROS, S.A.
- Formato: FIEBDC-3/2002
- Âmbito geográfico: Cabo Verde
- Moeda: CVE
- Custos indirectos: 3.00 %
- IVA: 15.00 %

## S Equipamentos fixos e sinalização

### SD Protecções decorativas para interiores

#### SDP Fitas protectoras de paramentos verticais

**SDP010** m Banda protectora.
Banda protectora de PVC, de 90 mm de largura e 3,2 mm de espessura, de cor cinzento, fixada através parafusos ao paramento. Inclusive cortes e uniões.
Inclui: Marcação dos pontos de fixação. Fixação da banda ao paramento vertical.
Critério de medição de projecto: Comprimento medido entre eixos, segundo documentação gráfica de Projecto.
Critério de medição de obra: Medir-se-á, a eixos, o comprimento realmente executado segundo especificações de Projecto.

| Código | Un | Descrição | Rendimento | Preço | Importância |
|---|---|---|---|---|---|
| mt53pdi010aa | m | Banda protectora de PVC, de 90 mm de largura e 3,2 mm de espessura, de cor cinzento. (material) | 1.050 | 1661.17 | 1744.23 |
| mt12ppl016 | Ud | Parafuso auto-roscante protegido contra a oxidação. (material) | 2.000 | 6.37 | 12.74 |
| mo011 | h | Oficial de 1ª montador. (mão de obra) | 0.057 | 567.64 | 32.36 |
| mo080 | h | Ajudante de montador. (mão de obra) | 0.057 | 354.25 | 20.19 |
| % | % | Custos directos complementares | 2 % | 1809.52 | 36.19 |
|  |  | Custos directos |  |  | 1845.71 |
