# Escada retráctil extensível de tesoura para terraço, de alumínio anodizado, para uma abertura de 100x70 cm, com abertura manual e altura entre pisos de 275 a 300 cm

- Propriedade do ficheiro: CYPE INGENIEROS, S.A.
- Formato: FIEBDC-3/2002
- Âmbito geográfico: Cabo Verde
- Custos indirectos: 0.03 %
- IVA: 15.00 %

## S Equipamentos fixos e sinalização

### SE Escadas pré-fabricadas

#### SEJ De tesoura

**SEJ010** Ud Escada retráctil extensível de tesoura para terraço, de alumínio anodizado, para uma abertura de 100x70 cm, com abertura manual e altura entre pisos de 275 a 300 cm.
Fornecimento e colocação de escada retráctil extensível de tesoura para terraço, de alumínio anodizado, para uma abertura de 100x70 cm, com abertura manual, equipada com tampa interior de madeira, barra de abertura metálica, tampa exterior estanque de chapa galvanizada provida de um fecho interno com culatra e caixa madeira de 60 cm, sem incluir a impermeabilização da caixa, assente com argamassa de cimento M-5. Dimensionada para vencer uma altura entre pisos de 275 a 300 cm e com um espaço necessário para a manobra de 162 cm. Totalmente montada.
Inclui: Marcação e fixação do aro. Colocação da escada. Vedação das juntas com silicone neutro.
Critério de medição de projecto: Número de unidades previstas, segundo documentação gráfica de Projecto.
Critério de medição de obra: Medir-se-á o número de unidades realmente executadas segundo especificações de Projecto.

| Código | Un | Descrição | Rendimento | Preço | Importância |
|---|---|---|---|---|---|
| mt44etg020oi | Ud | Escada retráctil extensível de tesoura para terraço, de alumínio anodizado, para uma abertura de 100x70 cm, com abertura manual, equipada com tampa interior de madeira, barra de abertura metálica, tampa exterior estanque de chapa galvanizada provida de um fecho interno com culatra e caixa madeira de 60 cm, sem incluir a impermeabilização da caixa. (material) | 1.000 | 1563.23 | 1563.23 |
| mt09mor010c | m³ | Argamassa de cimento CEM II/B-L 32,5 N tipo M-5, confeccionada em obra com 230 kg/m³ de cimento e uma proporção em volume 1/6. (material) | 0.108 | 118.22 | 12.77 |
| mt15sja100 | Ud | Cartucho de pasta de silicone neutro. (material) | 1.000 | 4.39 | 4.39 |
| op00ato010 |  | Aparafusadora. | 1.000 | 0.00 | 0.00 |
| op00tal010 |  | Berbequim. | 1.000 | 0.00 | 0.00 |
| mo010 | h | Oficial de 1ª montador. (mão de obra) | 5.742 | 3.39 | 19.47 |
| mo075 | h | Ajudante de montador. (mão de obra) | 5.742 | 2.15 | 12.35 |
| % | % | Custos directos complementares | 2 % | 1612.21 | 32.24 |
|  |  | Custos directos |  |  | 1644.45 |
