# Caixa de ligação eléctrica, pré-fabricada de betão, sem fundo, visitável, de 54x54x73 cm de medidas interiores, com aro de chapa galvanizada e tampa de betão armado aligeirado, de 63,5x62,5 cm

- Propriedade do ficheiro: CYPE INGENIEROS, S.A.
- Formato: FIEBDC-3/2002
- Âmbito geográfico: Cabo Verde
- Custos indirectos: 3.00 %
- IVA: 15.00 %

## U Infra-estruturas no logradouro

### UI Iluminacão exterior

#### UIA Caixas

**UIA010** Ud Caixa de ligação eléctrica, pré-fabricada de betão, sem fundo, visitável, de 54x54x73 cm de medidas interiores, com aro de chapa galvanizada e tampa de betão armado aligeirado, de 63,5x62,5 cm.
Fornecimento e montagem de caixa de ligação eléctrica, pré-fabricada de betão, sem fundo, visitável, de 54x54x73 cm de medidas interiores, com paredes rebaixadas para a entrada de tubos, capaz de suportar uma carga de 400 kN, com aro de chapa galvanizada e tampa de betão armado aligeirado, de 63,5x62,5 cm, para caixa de ligação eléctrica, capaz de suportar uma carga de 125 kN. Inclusive ligações de tubos e remates. Completamente acabada, sem incluir a escavação nem o enchimento do tardoz.
Inclui: Marcação da caixa. Eliminação das terras soltas do fundo da escavação. Colocação da caixa pré-fabricada. Execução de aberturas para ligação de tubos. Ligação dos tubos à caixa. Colocação da tampa e dos acessórios.
Critério de medição de projecto: Número de unidades previstas, segundo documentação gráfica de Projecto.
Critério de medição de obra: Medir-se-á o número de unidades realmente executadas segundo especificações de Projecto.

| Código | Un | Descrição | Rendimento | Preço | Importância |
|---|---|---|---|---|---|
| mt35arg100e | Ud | Caixa de ligação eléctrica, pré-fabricada de betão, sem fundo, visitável, de 54x54x73 cm de medidas interiores, com paredes rebaixadas para a entrada de tubos, capaz de suportar uma carga de 400 kN. (material) | 1.000 | 42.54 | 42.54 |
| mt35arg105c | Ud | Aro de chapa galvanizada e tampa de betão armado aligeirado, de 63,5x62,5 cm, para caixa de ligação eléctrica, capaz de suportar uma carga de 125 kN. (material) | 1.000 | 54.69 | 54.69 |
| mo041 | h | Oficial de 1ª construção de obra civil. (mão de obra) | 0.567 | 3.76 | 2.13 |
| mo087 | h | Ajudante de construção de obra civil. (mão de obra) | 0.590 | 2.37 | 1.40 |
| % | % | Custos directos complementares | 2 % | 100.76 | 2.02 |
|  |  | Custos directos |  |  | 102.78 |
