# Plantação de árvore

- Propriedade do ficheiro: CYPE INGENIEROS, S.A.
- Formato: FIEBDC-3/2002
- Âmbito geográfico: Cabo Verde
- Moeda: CVE
- Custos indirectos: 3.00 %
- IVA: 15.00 %

## U Infra-estruturas no logradouro

### UJ Jardins

#### UJP Fornecimento e plantação de espécies

**UJP010** Ud Plantação de árvore.
Plantação de Mimosa (Acacia dealbata) de 12 a 14 cm de perímetro de tronco a 1 m do solo, em cova de 60x60x60 cm realizada com meios mecânicos; fornecimento em contentor. Inclusive terra vegetal crivada e substratos vegetais fertilizados.
Inclui: Laboração e preparação do terreno com meios mecânicos. Adubação do terreno. Plantação. Colocação de tutor. Primeira rega.
Critério de medição de projecto: Número de unidades previstas, segundo documentação gráfica de Projecto.
Critério de medição de obra: Medir-se-á o número de unidades realmente executadas segundo especificações de Projecto.

| Código | Un | Descrição | Rendimento | Preço | Importância |
|---|---|---|---|---|---|
| mt48eap010a | Ud | Mimosa (Acacia dealbata) de 12 a 14 cm de perímetro de tronco a 1 m do solo; fornecimento em contentor de 50 litros, D=50 cm. (material) | 1.000 | 15245.91 | 15245.91 |
| mt48tie030a | m³ | Terra vegetal crivada, fornecida a granel. (material) | 0.100 | 2408.05 | 240.81 |
| mt48tie020 | kg | Adubo mineral complexo NPK 15-15-15. (material) | 0.010 | 83.83 | 0.84 |
| mt08aaa010a | m³ | Água. (material) | 0.040 | 193.69 | 7.75 |
| mq01exn020a | h | Retroescavadora hidráulica sobre pneus, de 105 kW. (equipamento) | 0.050 | 4980.36 | 249.02 |
| mq04dua020b | h | Dumper de descarga frontal de 2 t de carga útil. (equipamento) | 0.050 | 996.07 | 49.80 |
| mo040 | h | Oficial de 1ª jardineiro. (mão de obra) | 0.172 | 622.24 | 107.03 |
| mo115 | h | Operário jardineiro. (mão de obra) | 0.344 | 383.87 | 132.05 |
| % | % | Custos directos complementares | 2 % | 16033.21 | 320.66 |
|  |  | Custos directos |  |  | 16353.87 |
