# Estação depuradora biológica de águas residuais

- Propriedade do ficheiro: CYPE INGENIEROS, S.A.
- Formato: FIEBDC-3/2002
- Âmbito geográfico: Cabo Verde
- Moeda: CVE
- Custos indirectos: 3.00 %
- IVA: 15.00 %

## U Infra-estruturas no logradouro

### US Tratamento de águas residuais domésticas

#### USE Estações de tratamento de águas

**USE012** Ud Estação depuradora biológica de águas residuais, tecnologia VFL, capacidade para 500 utilizadores (população equivalente), carga média de matéria orgânica contaminante (DBO5) de 30 kg/dia e caudal máximo de água depurada de 75000 litros/dia.
Estação depuradora biológica de águas residuais, tecnologia VFL, capacidade para 500 utilizadores (população equivalente), carga média de matéria orgânica contaminante (DBO5) de 30 kg/dia e caudal máximo de água depurada de 75000 litros/dia, equipada com uma estação de bombagem, dois reactores biológicos tipo AT, dois compressores e um depósito de lamas. Totalmente instalada e em funcionamento, sem incluir a escavação, a nivelação nem o enchimento do tardoz.
Inclui: Marcação. Colocação da estação depuradora. Ligação com as redes de abastecimento de água, de saneamento e eléctrica. Colocação em funcionamento.
Critério de medição de projecto: Número de unidades previstas, segundo documentação gráfica de Projecto.
Critério de medição de obra: Medir-se-á o número de unidades realmente executadas segundo especificações de Projecto.

| Código | Un | Descrição | Rendimento | Preço | Importância |
|---|---|---|---|---|---|
| mt46edb010r | Ud | Estação depuradora biológica de águas residuais, tecnologia VFL, capacidade para 500 utilizadores (população equivalente), carga média de matéria orgânica contaminante (DBO5) de 30 kg/dia e caudal máximo de água depurada de 75000 litros/dia, equipada com uma estação de bombagem, dois reactores biológicos tipo AT, dois compressores e um depósito de lamas, segundo NP EN 12566-3. (material) | 1.000 | 19816513.99 | 19816513.99 |
| mq04cag010a | h | Camião com grua de carga máxima 6 t. (equipamento) | 2.014 | 4328.11 | 8716.81 |
| mo008 | h | Oficial de 1ª canalizador. (mão de obra) | 23.037 | 472.00 | 10873.46 |
| mo107 | h | Ajudante de canalizador. (mão de obra) | 23.037 | 291.76 | 6721.28 |
| mo003 | h | Oficial de 1ª electricista. (mão de obra) | 2.304 | 472.00 | 1087.49 |
| mo102 | h | Ajudante de electricista. (mão de obra) | 2.304 | 291.76 | 672.22 |
| % | % | Custos directos complementares | 2 % | 19844585.25 | 396891.71 |
|  |  | Custos directos |  |  | 20241476.96 |
