# Lajeta pré-fabricada de betão hidrófugo, lisa, de cor amarelo, para revestimento de muros, "PREFHORVISA", em peças de 40x20x8 cm

- Propriedade do ficheiro: CYPE INGENIEROS, S.A.
- Formato: FIEBDC-3/2002
- Âmbito geográfico: Cabo Verde
- Custos indirectos: 0.03 %
- IVA: 15.00 %

## U Infra-estruturas no logradouro

### UV Vedações

#### UVO Remates de muro de vedação

**UVO010** m Lajeta pré-fabricada de betão hidrófugo, lisa, de cor amarelo, para revestimento de muros, "PREFHORVISA", em peças de 40x20x8 cm.
Fornecimento e colocação de lajeta pré-fabricada de betão hidrófugo, lisa, de cor amarelo, para revestimento de muros, "PREFHORVISA", em peças de 40x20x8 cm, assente com argamassa de cimento hidrófugo M-10, criando uma pendente suficiente para evacuar a água. Inclusive p/p de preparação da superfície de apoio, marcação, vedação entre peças e ligações com as pilastras com argamassa de juntas especial para revestimentos de pré-fabricados de betão e tratamento de protecção suplementar através de aplicação sobre o conjunto de tinta hidrófuga incolor em duas camadas.
Inclui: Preparação da superfície de apoio. Marcação da disposição das peças. Colocação, aprumo, nivelamento e alinhamento das peças. Enchimento de juntas e limpeza. Aplicação de duas camadas de tinta hidrófuga incolor.
Critério de medição de projecto: Comprimento medido entre eixos, segundo documentação gráfica de Projecto.
Critério de medição de obra: Medir-se-á, a eixos, o comprimento realmente executado segundo especificações de Projecto.

| Código | Un | Descrição | Rendimento | Preço | Importância |
|---|---|---|---|---|---|
| mt09moe010b | m³ | Argamassa de cimento CEM II/B-L 32,5 N, hidrófuga, tipo M-10, confeccionada em obra com 320 kg/m³ de cimento e uma proporção em volume 1/4. (material) | 0.004 | 155.39 | 0.62 |
| mt20phv010v | Ud | Lajeta pré-fabricada de betão hidrófugo, lisa, de cor amarelo, para revestimento de muros, "PREFHORVISA", em peças de 40x20x8 cm. (material) | 2.750 | 1.71 | 4.70 |
| mt09mcr235 | kg | Argamassa de juntas para pré-fabricados de betão e pedra artificial, composta de cimento, inertes, pigmentos e aditivos especiais. (material) | 0.118 | 2.68 | 0.32 |
| mt28pcs010 | l | Tratamento superficial hidrofugante, de superfície invisível. (material) | 0.180 | 12.35 | 2.22 |
| op00amo010 |  | Rebarbadora. | 1.000 | 0.00 | 0.00 |
| mo019 | h | Oficial de 1ª construção. (mão de obra) | 0.196 | 3.28 | 0.64 |
| mo105 | h | Operário não qualificado construção. (mão de obra) | 0.196 | 2.07 | 0.41 |
| % | % | Custos directos complementares | 2 % | 8.91 | 0.18 |
|  |  | Custos directos |  |  | 9.09 |
