# Pavimento em paralelepípedos de betão

- Propriedade do ficheiro: CYPE INGENIEROS, S.A.
- Formato: FIEBDC-3/2002
- Âmbito geográfico: Cabo Verde
- Moeda: CVE
- Custos indirectos: 3.00 %
- IVA: 15.00 %

## U Infra-estruturas no logradouro

### UX Pavimentos

#### UXA De paralelepípedos

**UXA020** m² Pavimento em paralelepípedos de betão.
Pavimento de paralelepípedos de betão, em exteriores, realizado sobre pavimento com tráfego de categoria C4 (áreas pedonais, ruas residenciais) e categoria do solo de fundação E1 (5 <= CBR < 10), composto por base flexível de tout-venant natural, de 20 cm de espessura, com espalhamento e compactação em 100% do Proctor Modificado, através da colocação flexível, com um grau de complexidade do aparelho baixo, de paralelepípedos bicamada de betão, cujas características técnicas cumprem a EN 1338, formato rectangular, 200x100x60 mm, acabamento superficial liso, cor cinzento, sobre uma camada de areia de granulometria compreendida entre 0,5 e 5 mm, deixando entre eles uma junta de separação de entre 2 e 3 mm, para o seu posterior enchimento com areia natural, fina e seca, de 2 mm de tamanho máximo; e vibração do pavimento com placa vibratória de condução manual.
Inclui: Implantação de mestras e níveis. Corte das peças. Preparação do solo de fundação. Espalhamento e compactação da base. Execução do encontro com os bordos de confinamento. Espalhamento e nivelação da camada de areia. Colocação dos paralelepípedos. Enchimento de juntas com areia e vibração do pavimento. Limpeza.
Critério de medição de projecto: Superfície medida em projecção horizontal, segundo documentação gráfica de Projecto. Não se tiveram em conta os desperdícios como factor de influência para incrementar a medição, uma vez que na composição foi considerada uma percentagem de rupturas geral.
Critério de medição de obra: Medir-se-á, em projecção horizontal, a superfície realmente executada segundo especificações de Projecto.

| Código | Un | Descrição | Rendimento | Preço | Importância |
|---|---|---|---|---|---|
| mt01zah010a | t | Tout-venant natural calcário. (material) | 0.230 | 1158.78 | 266.52 |
| mt01arp021c | m³ | Areia de granulometria compreendida entre 0,5 e 5 mm, não contendo mais de 3% de matéria orgânica e argila. Ter-se-á em conta o especificado em NP 1380 sobre a friabilidade e em NP EN 1097-2 sobre a resistência à fragmentação da areia. (material) | 0.055 | 2781.07 | 152.96 |
| mt18aph010a | Ud | Paralelepípedo bicamada de betão, formato rectangular, 200x100x60 mm, acabamento superficial liso, cor cinzento, cujas características técnicas cumprem a EN 1338 e uma série de propriedades pré-determinadas: coeficiente de absorção de água <= 6%; resistência de ruptura (splitting test) >= 3,6 MPa; carga de ruptura >= 250 N/mm do comprimento de ruptura; resistência ao desgaste por abrasão <= 23 mm e resistência ao deslizamento/resvalamento (índice USRV) > 60. (material) | 52.500 | 26.69 | 1401.23 |
| mt01arp020a | kg | Areia natural, fina e seca, de 2 mm de tamanho máximo, isenta de sais prejudiciais, fornecida em sacos. (material) | 1.000 | 40.56 | 40.56 |
| mq01mot010b | h | Motoniveladora de 154 kW. (equipamento) | 0.007 | 8047.01 | 56.33 |
| mq02rov010i | h | Compactador monocilíndrico vibrante auto-propulsado, de 129 kW, de 16,2 t, largura de trabalho 213,4 cm. (equipamento) | 0.012 | 6694.20 | 80.33 |
| mq02cia020j | h | Camião cisterna, de 8 m³ de capacidade. (equipamento) | 0.005 | 11407.08 | 57.04 |
| mq02rod010a | h | Placa vibratória de condução manual, de 170 kg, largura de trabalho 50 cm, reversível. (equipamento) | 0.300 | 456.67 | 137.00 |
| op00sie030 |  | Serra de disco de diamante, para mesa de trabalho, de corte húmido. | 1.000 | 0.00 | 0.00 |
| mo041 | h | Oficial de 1ª construção de obra civil. (mão de obra) | 0.286 | 622.24 | 177.96 |
| mo087 | h | Ajudante de construção de obra civil. (mão de obra) | 0.309 | 398.94 | 123.27 |
| % | % | Custos directos complementares | 2 % | 2493.20 | 49.86 |
|  |  | Custos directos |  |  | 2543.06 |
