# Pavimento de lajetas de pedra natural sobre camada de areia

- Propriedade do ficheiro: CYPE INGENIEROS, S.A.
- Formato: FIEBDC-3/2002
- Âmbito geográfico: Cabo Verde
- Moeda: CVE
- Custos indirectos: 3.00 %
- IVA: 15.00 %

## U Infra-estruturas no logradouro

### UX Pavimentos

#### UXP De pedra natural

**UXP020** m² Pavimento de lajetas de pedra natural sobre camada de areia.
Fornecimento e colocação de pavimento para uso exterior em áreas pedonais e ruas residenciais, de lajetas de peças regulares de calcário de Silos de 60x40x2 cm, acabamento serrado, assentes sobre camada de areia de 0 a 5 mm de diâmetro, de 3 cm de espessura; dispondo de juntas com largura igual ou superior a 8 mm; para o seu posterior enchimento com areia sílica de tamanho 0/2 mm. Inclusive juntas de dilatação e juntas estruturais, cortes a realizar para os ajustes aos bordos do confinamento ou às aberturas existentes no pavimento, limpeza do pavimento e das juntas.
Inclui: Implantação de mestras e níveis. Espalhamento da camada de areia. Colocação individual, com maceta, das peças. Formação de juntas e encontros. Limpeza do pavimento e das juntas. Enchimento das juntas com areia seca, através de escovado. Eliminação do material sobrante da superfície, através de varredela.
Critério de medição de projecto: Superfície medida em projecção horizontal, segundo documentação gráfica de Projecto. Não se tiveram em conta os desperdícios como factor de influência para incrementar a medição, uma vez que na composição foi considerada uma percentagem de rupturas geral.
Critério de medição de obra: Medir-se-á, em projecção horizontal, a superfície realmente executada segundo especificações de Projecto.

| Código | Un | Descrição | Rendimento | Preço | Importância |
|---|---|---|---|---|---|
| mt01ara010a | m³ | Areia com granulometria de 0 a 5 mm de diâmetro, limpa. (material) | 0.030 | 1673.25 | 50.20 |
| mt18bpn011aa | m² | Peças de calcário de Silos, de 60x40x2 cm, acabamento serrado, segundo NP EN 1341. (material) | 1.050 | 4329.84 | 4546.33 |
| mt01arp020a | kg | Areia natural, fina e seca, de 2 mm de tamanho máximo, isenta de sais prejudiciais, fornecida em sacos. (material) | 1.000 | 40.96 | 40.96 |
| op00sie030 |  | Serra de disco de diamante, para mesa de trabalho, de corte húmido. | 1.000 | 0.00 | 0.00 |
| mo041 | h | Oficial de 1ª construção de obra civil. (mão de obra) | 0.458 | 654.61 | 299.81 |
| mo087 | h | Ajudante de construção de obra civil. (mão de obra) | 0.642 | 419.67 | 269.43 |
| % | % | Custos directos complementares | 2 % | 5206.73 | 104.13 |
|  |  | Custos directos |  |  | 5310.86 |
