# Ensaio para a determinação do índice de isolamento sonoro

- Propriedade do ficheiro: CYPE INGENIEROS, S.A.
- Formato: FIEBDC-3/2002
- Âmbito geográfico: Cabo Verde
- Moeda: CVE
- Custos indirectos: 3.00 %
- IVA: 15.00 %

## X Controlo de qualidade e ensaios

### XN Acústica

#### XNR Sons de condução aérea e de percussão

**XNR010** Ud Ensaio para a determinação do índice de isolamento sonoro.
Ensaios para a medição do índice de isolamento sonoro a sons de condução aérea e de percussão. Sons aéreos: em separação entre diferentes unidades de ocupação segundo NP EN ISO 140-4, em separação entre a unidade de ocupação e espaços comuns do edifício segundo NP EN ISO 140-4, em elemento horizontal segundo NP EN ISO 140-4, em fachada segundo NP EN ISO 140-5. Sons de percussão: em elemento horizontal segundo NP EN ISO 140-7. Incluindo deslocamento à obra e relatório de resultados.
Inclui: Deslocamento à obra. Realização de ensaios "in situ".
Critério de medição de projecto: Ensaio a realizar, segundo documentação do Plano de controlo de qualidade.

| Código | Un | Descrição | Rendimento | Preço | Importância |
|---|---|---|---|---|---|
| mt49des030 | Ud | Deslocamento de pessoal e equipamento para a obra para a realização de ensaios de isolamento sonoro. (material) | 1.000 | 24258.00 | 24258.00 |
| mt49ais010a | Ud | Ensaio para a medição de isolamento sonoro a sons de condução aérea entre locais, segundo NP EN ISO 140-4. (material) | 3.000 | 19438.75 | 58316.25 |
| mt49ais010b | Ud | Ensaio para a medição de isolamento sonoro a sons de condução aérea em fachada, segundo NP EN ISO 140-5. (material) | 1.000 | 19438.75 | 19438.75 |
| mt49ais010c | Ud | Ensaio para a medição de isolamento sonoro a sons de percussão em elemento horizontal, segundo NP EN ISO 140-7. (material) | 1.000 | 19438.75 | 19438.75 |
| mt49ais020 | Ud | Relatório de resultados dos ensaios de isolamento sonoro. (material) | 1.000 | 29109.60 | 29109.60 |
| % | % | Custos directos complementares | 2 % | 150561.35 | 3011.23 |
|  |  | Custos directos |  |  | 153572.58 |
