# Poço drenante pré-fabricado, de polietileno de alta densidade

- Propriedade do ficheiro: CYPE Ingenieros S.A.
- Formato: FIEBDC-3/2016
- Programa: Gerador de preços para construção civil. CYPE Ingenieros, S.A.
- Data: 22/11/2023
- Âmbito geográfico: Cabo Verde
- Moeda: CVE
- Custos indirectos: 3 %
- IVA: 15 %

## A Acondicionamento do terreno

### AS Redes de drenagem horizontais

#### ASD Drenagens

**ASD025** Ud Poço drenante pré-fabricado, de polietileno de alta densidade.
Poço drenante pré-fabricado de polietileno de alta densidade, de 1,5 m de altura e 1,00 m de diâmetro exterior, com dois ramais de ligação de 250 mm de diâmetro, com tampa e aro de ferro fundido classe D-400 segundo NP EN 124, instalado em faixas de rodagem, incluindo vias pedonais, ou zonas de estacionamento para todo o tipo de veículos; sobre base de 25 cm de espessura de betão C35/45 (XC4(P) + XA2(P); D25; S2; Cl 0,2) ligeiramente armada com malha electrossoldada AR82 100x300 mm de aço A500 EL. Inclusive material para ligações e remates e material elastómero para ajuste entre a tampa e aro.
Critérios considerados na determinação do preço da unidade de obra: O preço não inclui a escavação, as bombas de drenagem nem o enchimento perimetral posterior com material de drenagem.
Inclui: Marcação. Colocação da malha electrossoldada. Betonagem e compactação do betão na execução da base. Montagem. Ligação dos colectores ao poço. Colocação de aro, tampa amovível e acessórios. Verificação do seu correcto funcionamento.
Critério de medição de projecto: Número de unidades previstas, segundo documentação gráfica de Projecto.
Critério de medição de obra: Medir-se-á o número de unidades realmente executadas segundo especificações de Projecto.

| Código | Un | Descrição | Rendimento | Preço | Importância |
|---|---|---|---|---|---|
| mt10haf020jElla | m³ | Betão C35/45 (XC4(P) + XA2(P); D25; S2; Cl 0,2), fabricado em central, segundo NP EN 206. (material) | 0.45 | 16536.7 | 7441.515 |
| mt07ame020llc | m² | Malha electrossoldada AR82 100x300 mm, com arames longitudinais de 8,2 mm de diâmetro e arames transversais de 6,5 mm de diâmetro, aço A500 EL. (material) | 1.75 | 1206.2 | 2110.850 |
| mt46pdp010k | Ud | Poço drenante pré-fabricado de polietileno de alta densidade, de 1,5 m de altura total, composto por base plana; corpo de tubo ranhurado corrugado de parede dupla, série SN-4, rigidez anelar nominal 4 kN/m² e 1000 mm de diâmetro exterior; cone de redução; escada e dois ramais de ligação de 250 mm de diâmetro soldados ao corpo do poço. (material) | 1 | 157219.65 | 157219.650 |
| mt46tpr010q | Ud | Tampa circular com bloqueio através de trincos e aro de ferro fundido dúctil de 850 mm de diâmetro exterior e 100 mm de altura, passagem livre de 600 mm, para câmara, classe D-400 segundo NP EN 124. Tampa revestida com tinta betuminosa e aro provido de junta de insonorização de polietileno e dispositivo anti-roubo. (material) | 1 | 18581.41 | 18581.410 |
| mo020 | h | Oficial de 1ª construção. (mão de obra) | 1.146 | 606.72 | 695.301 |
| mo113 | h | Operário não qualificado construção. (mão de obra) | 1.146 | 374.23 | 428.868 |
| % | % | Custos directos complementares | 2 % | 186477.594 | 3729.552 |
|  |  | Custos directos |  |  | 190207.146 |

Resíduos:
- colocação: mt10haf020jElla Betão C35/45 (XC4(P) + XA2(P); D25; S2; Cl 0,2), fabricado em central, segundo NP EN 206; factor de resíduo 0.00109833
- colocação: mt07ame020llc; factor de resíduo 0.00825637

## Recursos

**mt10haf020jElla** m³ Betão C35/45 (XC4(P) + XA2(P); D25; S2; Cl 0,2), fabricado em central, segundo NP EN 206
Dados técnicos: Custo energético 2208.000 MJ; Emissão de CO2 253.000 kg; Código LER 17 01 01; Massa do elemento 2300 kg; Volume 1.533333 m3

**mt07ame020llc** m² Malha electrossoldada AR82 100x300 mm
Dados técnicos: Custo energético 49.347 MJ; Emissão de CO2 2.560 kg; Código LER 17 04 05; Massa do elemento 5.02 kg; Volume 0.00239 m3

**mt46pdp010k** Ud Poço drenante pré-fabricado de polietileno de alta densidade
Dados técnicos: Custo energético 10579.534 MJ; Emissão de CO2 375.265 kg
Resíduos:
- embalagem: re150101 Embalagens de papel e cartão. (componente de resíduo); rendimento 0.086 kg; Código LER 15 01 01; Massa do elemento 1 kg; Volume 0.001333 m3

**mt46tpr010q** Ud Tampa circular com bloqueio através de trincos e aro de ferro fundido dúctil de 850 mm de diâmetro exterior e 100 mm de
Dados técnicos: Custo energético 1381.150 MJ; Emissão de CO2 86.132 kg
Resíduos:
- embalagem: re150101 Embalagens de papel e cartão; rendimento 0.074 kg
