# Transporte, colocação em obra e remoção de equipamento completo para a realização de ancoragens ao terreno

- Propriedade do ficheiro: CYPE Ingenieros S.A.
- Formato: FIEBDC-3/2016
- Programa: Gerador de preços para construção civil. CYPE Ingenieros, S.A.
- Data: 10/11/2025
- Âmbito geográfico: Cabo Verde
- Moeda: CVE
- Custos indirectos: 3 %
- IVA: 15 %

## C Fundações

### CC Contenções

#### CCP Paredes moldadas

**CCP080** Ud Transporte, colocação em obra e remoção de equipamento completo para a realização de ancoragens ao terreno.
Transporte, colocação em obra e remoção de equipamento completo de perfuração e tensão, para a realização de ancoragens ao terreno em muros, a uma distância de até 50 km.
Critérios considerados na determinação do preço da unidade de obra: O preço inclui o deslocamento à obra do pessoal especializado e o deslocamento do equipamento entre diferentes localizações dentro da mesma obra.
Inclui: Transporte à obra. Montagem do equipamento. Desmontagem do equipamento. Remoção do equipamento>.
Critério de medição de projecto: Número de unidades previstas, segundo documentação gráfica de Projecto.
Critério de medição de obra: Medir-se-á o número de unidades realmente executadas segundo especificações de Projecto.

| Código | Un | Descrição | Rendimento | Preço | Importância |
|---|---|---|---|---|---|
| mq03pan010a | Ud | Transporte, colocação em obra e remoção de equipamento completo para realização de ancoragens ao terreno, a uma distância de até 50 km. (equipamento) | 1 | 439277.41 | 439277.410 |
| % | % | Custos directos complementares | 2 % | 439277.410 | 8785.548 |
|  |  | Custos directos |  |  | 448062.958 |
