# Desmontagem de revestimento exterior de fachada ventilada, polimérico, com meios manuais, e carga manual para camião ou contentor

- Propriedade do ficheiro: CYPE INGENIEROS, S.A.
- Formato: FIEBDC-3/2002
- Âmbito geográfico: Cabo Verde
- Moeda: CVE
- Custos indirectos: 3.00 %
- IVA: 15.00 %

**DFA010** m² Desmontagem de revestimento exterior de fachada ventilada, polimérico, com meios manuais, e carga manual para camião ou contentor.
Desmontagem de revestimento exterior de fachada ventilada, polimérico, com meios manuais, e carga manual para camião ou contentor.
Inclui: Desmontagem do elemento. Remoção e armazenamento do material desmontado. Limpeza dos restos da obra. Carga manual do material desmontado e restos da obra para camião ou contentor.
Critério de medição de projecto: Superfície medida segundo documentação gráfica de Projecto.
Critério de medição de obra: Será medida a superfície realmente desmontada segundo especificações de Projecto.
Critérios considerados na determinação do preço da unidade de obra: O preço não inclui a desmontagem da subestrutura suporte.

| Código | Un | Descrição | Rendimento | Preço | Importância |
|---|---|---|---|---|---|
| mo011 | h | Oficial de 1ª montador. (mão de obra) | 0.937 | 472.00 | 442.26 |
| mo080 | h | Ajudante de montador. (mão de obra) | 0.937 | 292.26 | 273.85 |
| % | % | Custos directos complementares | 2 % | 716.11 | 14.32 |
|  |  | Custos directos |  |  | 730.43 |
