# Demolição de parede de fachada de painéis pré-fabricados de betão

- Propriedade do ficheiro: CYPE Ingenieros S.A.
- Formato: FIEBDC-3/2016
- Programa: Gerador de preços para construção civil. CYPE Ingenieros, S.A.
- Data: 21/06/2025
- Âmbito geográfico: Cabo Verde
- Moeda: CVE
- Custos indirectos: 3 %
- IVA: 15 %

## D Demolições

### DF Fachadas

#### DFP Pesadas

**DFP010** m² Demolição de parede de fachada de painéis pré-fabricados de betão.
Demolição de parede de fachada formada por painéis pré-fabricados de betão até 20 cm de espessura, colocados em posição horizontal, com meios mecânicos, sem deteriorar os elementos construtivos aos quais estão fixados, e carga mecânica para camião ou contentor.
Inclui: Demolição do elemento. Fragmentação do entulho em peças manejáveis. Remoção e acumulação de entulho. Limpeza dos restos da obra. Carga mecânica de entulho para camião ou contentor.
Critério de medição de projecto: Superfície medida segundo documentação gráfica de Projecto.
Critério de medição de obra: Medir-se-á a superfície realmente demolida segundo especificações de Projecto.

| Código | Un | Descrição | Rendimento | Preço | Importância |
|---|---|---|---|---|---|
| mq05mai030 | h | Martelo pneumático. (equipamento) | 0.25 | 442.53 | 110.633 |
| mq05pdm110 | h | Compressor portátil diesel média pressão 10 m³/min. (equipamento) | 0.125 | 750.57 | 93.821 |
| mq01pan010a | h | Pá carregadora sobre pneus de 120 kW/1,9 m³. (equipamento) | 0.002 | 4363.49 | 8.727 |
| mq07gte010f | h | Autogrua de braço telescópico com uma capacidade de elevação de 60 t e 58 m de altura máxima de trabalho. (equipamento) | 0.05 | 12256.38 | 612.819 |
| mq08sol010 | h | Equipamento de oxicorte, com acetileno como combustível e oxigénio como comburente. (equipamento) | 0.05 | 799.38 | 39.969 |
| mo019 | h | Oficial de 1ª soldador. (mão de obra) | 0.057 | 663.39 | 37.813 |
| mo112 | h | Operário especializado construção. (mão de obra) | 0.115 | 410.53 | 47.211 |
| mo113 | h | Operário não qualificado construção. (mão de obra) | 0.286 | 403.83 | 115.495 |
| % | % | Custos directos complementares | 2 % | 1066.488 | 21.330 |
|  |  | Custos directos |  |  | 1087.818 |

Resíduos:
- demolição: ruo170101 Betão (betões, argamassas e pré-fabricados). (componente de resíduo); rendimento 276 kg; Código LER 17 01 01; Massa do elemento 1 kg; Volume 0.000667 m3
- demolição: ruo170302 Misturas betuminosas não abrangidas em 17 03 01. (componente de resíduo); rendimento 1 kg; Código LER 17 03 02; Massa do elemento 1 kg; Volume 0.001 m3
- demolição: ruo170405 Ferro e aço. (componente de resíduo); rendimento 3.06 kg; Código LER 17 04 05; Massa do elemento 1 kg; Volume 0.000476 m3
