# Placa de ancoragem de aço, com pernos aparafusados com anilhas, porca e contra-porca

- Propriedade do ficheiro: CYPE Ingenieros S.A.
- Formato: FIEBDC-3/2016
- Programa: Gerador de preços para construção civil. CYPE Ingenieros, S.A.
- Data: 18/04/2024
- Âmbito geográfico: Cabo Verde
- Moeda: CVE
- Custos indirectos: 3 %
- IVA: 15 %

## E Estruturas

### EA Metálicas

#### EAS Pilares

**EAS006** Ud Placa de ancoragem de aço, com pernos aparafusados com anilhas, porca e contra-porca.
Placa de ancoragem de aço EN 10025 S275JR em perfil plano, com perfuração central, de 250x250 mm e espessura 12 mm, e montagem sobre 4 pernos de aço nervurado A400 NR de 12 mm de diâmetro e 50 cm de comprimento total, embutidos no betão fresco, e aparafusados com anilhas, porca e contra-porca uma vez endurecido o betão da fundação. Inclusive argamassa autonivelante expansiva para enchimento do espaço resultante entre o betão endurecido e a placa e protecção anticorrosiva aplicada às porcas e extremos dos pernos.
Critérios considerados na determinação do preço da unidade de obra: O preço inclui os cortes, os desperdícios, as chapas, as peças especiais e os elementos auxiliares de montagem.
Inclui: Limpeza e preparação da superfície de apoio. Marcação dos eixos. Colocação e fixação provisória da placa. Aprumo e nivelamento. Enchimento com argamassa. Aplicação da protecção anticorrosiva.
Critério de medição de projecto: Número de unidades previstas, segundo documentação gráfica de Projecto.
Critério de medição de obra: Medir-se-á o número de unidades realmente executadas segundo especificações de Projecto.

| Código | Un | Descrição | Rendimento | Preço | Importância |
|---|---|---|---|---|---|
| mt07ala011l | kg | Placa de aço laminado EN 10025 S275JR, para aplicações estruturais. Trabalhada e montada em oficina, para colocar com ligações aparafusadas em obra. (material) | 5.888 | 425.73 | 2506.698 |
| mt07aco040b | kg | Armadura elaborada em fábrica com aço em varões nervurados, A400 NR, de vários diâmetros. (material) | 1.775 | 247 | 438.425 |
| mt07www040a | Ud | Jogo de anilhas, porca e contra-porca, para perno de ancoragem de 12 mm de diâmetro. (material) | 4 | 233.42 | 933.680 |
| mt09moa015 | kg | Argamassa autonivelante expansiva, de dois componentes, à base de cimento melhorado com resinas sintéticas. (material) | 3.75 | 122.68 | 460.050 |
| mt27pfi010 | l | Primário de secagem rápida, formulado com resinas alquídicas modificadas e fosfato de zinco. (material) | 0.294 | 776.25 | 228.218 |
| mo047 | h | Oficial de 1ª montador de estruturas metálicas. (mão de obra) | 0.374 | 647.55 | 242.184 |
| mo094 | h | Ajudante de montador de estruturas metálicas. (mão de obra) | 0.374 | 414.89 | 155.169 |
| % | % | Custos directos complementares | 2 % | 4964.424 | 99.288 |
|  |  | Custos directos |  |  | 5063.712 |

Resíduos:
- colocação: mt07ala011l; factor de resíduo 0.0045
- colocação: mt07aco040b Armadura elaborada em fábrica com aço em varões nervurados, A400 NR, de vários diâmetros; factor de resíduo 0.0075
- colocação: mt09moa015 Argamassa autonivelante expansiva, de dois componentes, à base de cimento melhorado com resinas sintéticas; factor de resíduo 0.0072
- colocação: mt27pfi010 Primário de secagem rápida, formulado com resinas alquídicas modificadas e fosfato de zinco; factor de resíduo 0.06

## Recursos

**mt07ala011l** kg Placa de aço laminado EN 10025 S275JR
Dados técnicos: Custo energético 9.830 MJ; Emissão de CO2 0.510 kg; Código LER 17 04 05; Massa do elemento 1 kg; Volume 0.000476 m3

**mt07aco040b** kg Armadura elaborada em fábrica com aço em varões nervurados, A400 NR, de vários diâmetros
Dados técnicos: Custo energético 9.830 MJ; Emissão de CO2 0.510 kg; Código LER 17 04 05; Massa do elemento 1 kg; Volume 0.000476 m3

**mt09moa015** kg Argamassa autonivelante expansiva, de dois componentes, à base de cimento melhorado com resinas sintéticas
Dados técnicos: Custo energético 0.650 MJ; Emissão de CO2 0.050 kg; Código LER 17 01 01; Massa do elemento 1 kg; Volume 0.000667 m3

**mt27pfi010** l Primário de secagem rápida, formulado com resinas alquídicas modificadas e fosfato de zinco
Dados técnicos: Custo energético 114.556 MJ; Emissão de CO2 4.598 kg; Código LER 17 09 04; Massa do elemento 1.406 kg; Volume 0.000937 m3
Resíduos:
- embalagem: re150104 Embalagens de metal. (componente de resíduo); rendimento 0.042 kg; Código LER 15 01 04; Massa do elemento 1 kg; Volume 0.001667 m3
