# Pano exterior, autoportante e contínuo, de fachada ventilada de dois panos, de alvenaria de tijolo cerâmico maciço face à vista. Sistema Edivent "EDING APS"

- Propriedade do ficheiro: CYPE Ingenieros S.A.
- Formato: FIEBDC-3/2016
- Programa: Gerador de preços para construção civil. CYPE Ingenieros, S.A.
- Data: 03/02/2023
- Âmbito geográfico: Cabo Verde
- Moeda: CVE
- Custos indirectos: 3 %
- IVA: 15 %

## F Fachadas, divisões e protecções

### FA Fachadas ventiladas

#### FAX Pano exterior autoportante e contínuo de alvenaria face à vista

**FAX210** m² Pano exterior, autoportante e contínuo, de fachada ventilada de dois panos, de alvenaria de tijolo cerâmico maciço face à vista. Sistema Edivent "EDING APS".
Pano exterior, autoportante e contínuo, de fachada ventilada de dois panos, sistema Edivent "EDING APS", de 12 cm de espessura, aparelho ao comprido, de alvenaria de tijolo cerâmico face à vista maciço prensado, cor vermelho, 24x12x4 cm, com juntas de 3 mm de espessura, junta oculta, assente com argamassa de cimento confeccionada em obra, com 250 kg/m³ de cimento, cor cinzento, dosificação 1:6, fornecida em sacos, reforçada com armadura treliçada pré-fabricada de aço galvanizado a quente Brickforce GBF40W80, de 4 mm de diâmetro e 80 mm de largura, com geometria desenhada para permitir a sobreposição e ganchos para lintéis e enlaces de esquina, colocada em fiadas cada 40 cm aproximadamente e no mínimo no arranque da alvenaria sobre a laje, sob remate inferior e sobre lintel de aberturas, com uma quantidade de 3,27 m/m² e ancorado à laje ou pilar com elementos de ancoragem de aço inoxidável AISI 304, Omega EDM-130, "EDING APS" de 170 mm de largura e 130 mm de comprimento, (0,62 ud/m²), fixados com ancoragens mecânicas de segurança por expansão, de aço inoxidável A4, M8x115; execução de juntas verticais de movimento, com ligador de aço inoxidável AISI 304, com protecção de plástico, TTSPE-150 "EDING APS", de 150 mm de comprimento, colocada em fiadas cada 40 cm aproximadamente. Padieira de alvenaria face à vista com armadura treliçada pré-fabricada de aço galvanizado a quente Brickforce GBF40W80, de 4 mm de diâmetro e 80 mm de largura, aparelho ao comprido; montagem e desmontagem de escoramento.
Inclui: Limpeza e preparação da superfície suporte. Implantação dos elementos metálicos de suporte do pano exterior e ancoragem à laje ou pano interior. Colocação do suporte do pano exterior com elementos metálicos de aço inoxidável, ancorando à estrutura base os apoios, especialmente desenhados para o pano exterior. Marcação da alvenaria. Colocação e aprumo de prumos de referência. Colocação de fios entre prumos. Preparação da argamassa. Colocação das peças que constituem o pano exterior, assegurando a sua estabilidade através da utilização de elementos de ligação que o fixam ao pano interior portante ou aos elementos da estrutura. Colocação das armaduras treliçadas pré-fabricadas entre fiadas. Colocação dos ligadores entre fiadas. Realização de todos os trabalhos necessários para a execução dos vãos. Encontros da alvenaria com fachadas, pilares e paredes interiores. Encontro da alvenaria com a laje superior. Revisão de falhas das juntas e limpeza final do paramento.
Critério de medição de projecto: Superfície medida em verdadeira magnitude desde as faces exteriores da fachada, segundo documentação gráfica de Projecto, descontando as aberturas de superfície maior de 1 m². Nas aberturas que não se deduzam, estão incluídos os trabalhos de realizar a superfície interior da abertura.
Critério de medição de obra: Medir-se-á, em verdadeira magnitude, desde as faces exteriores da fachada, a superfície realmente executada segundo especificações de Projecto, descontando as aberturas de superfície maior de 1 m². Nas aberturas que não se deduzam, estão incluídos os trabalhos de realizar a superfície interior da abertura.

| Código | Un | Descrição | Rendimento | Preço | Importância |
|---|---|---|---|---|---|
| mt05mpa010a | Ud | Tijolo cerâmico face à vista maciço prensado, cor vermelho, 24x12x4 cm, para utilização em alvenaria não protegida (peça U), densidade 1820 kg/m³, segundo NP EN 771-1. (material) | 101 | 94.68 | 9562.680 |
| mt08aaa010a | m³ | Água. (material) | 0.006 | 183.67 | 1.102 |
| mt01arg005a | t | Areia de pedreira, para argamassa preparada em obra. (material) | 0.046 | 1977.74 | 90.976 |
| mt08cem000m | kg | Cimento cinzento em sacos. (material) | 7.056 | 16.32 | 115.154 |
| mt07aad010k | Ud | Ancoragem de aço inoxidável AISI 304, Omega EDM-130, "EDING APS", de 170 mm de largura e 130 mm de comprimento, com dupla liberdade de movimento, para fixação da alvenaria às lajes ou pilares. (material) | 0.62 | 1123.84 | 696.781 |
| mt07aaa012 | Ud | Bucha de expansão M6, FISCHER FNA II 6X30/5". (material) | 0.62 | 64.26 | 39.841 |
| mt07aad030a | Ud | Ligador de aço inoxidável AISI 304, com protecção de plástico, TTSPE-150 "EDING APS", de 150 mm de comprimento, com dupla liberdade de movimento, para ligar panos de alvenaria em juntas verticais de movimento. (material) | 0.18 | 194.82 | 35.068 |
| mt07aae010zae | m | Armadura treliçada pré-fabricada de aço galvanizado a quente Brickforce GBF40W80, de 4 mm de diâmetro, 80 mm de largura e 2,70 m de comprimento, com geometria desenhada para permitir a sobreposição e ganchos para lintéis e enlaces de esquina. Segundo EN 845-3. (material) | 3.67 | 342.48 | 1256.902 |
| mt50spa050m | m³ | Pranchão de madeira de pinho, dimensões 20x7,2 cm. (material) | 0.001 | 67416.8 | 67.417 |
| mt50spa101 | kg | Pregos de aço. (material) | 0.01 | 287.35 | 2.874 |
| mt50spa081a | Ud | Escora metálica telescópica, até 3 m de altura. (material) | 0.003 | 2955.29 | 8.866 |
| mq06hor010 | h | Betoneira eléctrica com uma capacidade de amassadura de 160 l. (equipamento) | 0.02 | 312.66 | 6.253 |
| mo021 | h | Oficial de 1ª construção em trabalhos auxiliares de pedreiro. (mão de obra) | 1.509 | 552.42 | 833.602 |
| mo114 | h | Operário não qualificado construção em trabalhos auxiliares de pedreiro. (mão de obra) | 1.111 | 340.73 | 378.551 |
| % | % | Custos directos complementares | 3 % | 13096.067 | 392.882 |
|  |  | Custos directos |  |  | 13488.949 |

Resíduos:
- colocação: mt05mpa010a; factor de resíduo 0.035
- colocação: mt01arg005a Areia de pedreira, para argamassa preparada em obra; factor de resíduo 0.00501329
- colocação: mt08cem000m Cimento cinzento em sacos; factor de resíduo 0.021
- colocação: mt07aad010k; factor de resíduo 0.035
- colocação: mt07aad030a; factor de resíduo 0.035
- colocação: mt07aae010zae; factor de resíduo 0.0304098
- colocação: mt50spa050m Pranchão de madeira de pinho, dimensões 20x7,2 cm; factor de resíduo 1
- colocação: mt50spa101 Pregos de aço; factor de resíduo 0.015
- colocação: mt50spa081a Escora metálica telescópica, até 3 m de altura; factor de resíduo 1

## Recursos

**mt05mpa010a** Ud Tijolo cerâmico face à vista maciço prensado
Dados técnicos: Custo energético 36.455 MJ; Emissão de CO2 0.542 kg; Código LER 17 01 02; Massa do elemento 2.1 kg; Volume 0.00168 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 150.000 MJ; Emissão de CO2 8.000 kg; Código LER 01 04 08; Massa do elemento 1000 kg; Volume 0.666667 m3

**mt08cem000m** kg Cimento cinzento em sacos
Dados técnicos: Custo energético 7.174 MJ; Emissão de CO2 0.904 kg; Código LER 17 01 01; Massa do elemento 1 kg; Volume 0.000667 m3
Resíduos:
- embalagem: re150101 Embalagens de papel e cartão. (componente de resíduo); rendimento 0.014 kg; Código LER 15 01 01; Massa do elemento 1 kg; Volume 0.001333 m3
- embalagem: re170201 Madeira; rendimento 0.001 kg
- embalagem: re170203 Plástico; rendimento 0.003 kg

**mt07aad010k** Ud Ancoragem de aço inoxidável AISI 304
Dados técnicos: Custo energético 4.565 MJ; Emissão de CO2 0.435 kg; Código LER 17 04 05; Massa do elemento 0.045 kg; Volume 0.000021 m3
Resíduos:
- embalagem: re170203 Plástico; rendimento 0.025 kg

**mt07aad030a** Ud Ligador de aço inoxidável AISI 304
Dados técnicos: Custo energético 4.708 MJ; Emissão de CO2 0.456 kg; Código LER 17 04 05; Massa do elemento 0.048 kg; Volume 0.000023 m3
Resíduos:
- embalagem: re170203 Plástico; rendimento 0.025 kg

**mt07aae010zae** m Armadura treliçada pré-fabricada de aço galvanizado a quente Brickforce GBF40W80
Dados técnicos: Custo energético 5.733 MJ; Emissão de CO2 0.554 kg; Código LER 17 04 05; Massa do elemento 0.205 kg; Volume 0.000098 m3
Resíduos:
- embalagem: re170203 Plástico; rendimento 0.006 kg

**mt50spa050m** m³ Pranchão de madeira de pinho, dimensões 20x7,2 cm
Dados técnicos: Custo energético 78108.000 MJ; Emissão de CO2 -1069.500 kg; Código LER 17 02 01; Massa do elemento 575 kg; Volume 0.522727 m3

**mt50spa101** kg Pregos de aço
Dados técnicos: Custo energético 9.830 MJ; Emissão de CO2 0.510 kg; Código LER 17 04 05; Massa do elemento 1 kg; Volume 0.000476 m3

**mt50spa081a** Ud Escora metálica telescópica, até 3 m de altura
Dados técnicos: Custo energético 97.317 MJ; Emissão de CO2 5.049 kg; Código LER 17 04 05; Massa do elemento 9.9 kg; Volume 0.004714 m3
