# Parede de alvenaria de bloco de betão

- Propriedade do ficheiro: CYPE Ingenieros S.A.
- Formato: FIEBDC-3/2016
- Programa: Gerador de preços para construção civil. CYPE Ingenieros, S.A.
- Data: 21/06/2025
- Âmbito geográfico: Cabo Verde
- Moeda: CVE
- Custos indirectos: 3 %
- IVA: 15 %

## F Fachadas, divisões e protecções

### FE Alvenaria estrutural

#### FEF Paredes de alvenaria sem armar

**FEF020** m² Parede de alvenaria de bloco de betão.
Parede de 15 cm de espessura de alvenaria de bloco vazado de betão, 50x20x15 cm, resistência normalizada R4 (4 N/mm²), para revestir, com juntas horizontais e verticais de 10 mm de espessura, junta refundada, assente com argamassa de cimento confeccionada em obra, com 380 kg/m³ de cimento, cor cinzento, dosificação 1:4, fornecida em sacos, com blocos de canto.
Critérios considerados na determinação do preço da unidade de obra: O preço não inclui as cintas perimetrais nem a formação das padieiras dos vãos do paramento.
Inclui: Limpeza e preparação da superfície suporte. Marcação, piso a piso. Colocação e aprumo de prumos de referência. Colocação de fios entre prumos. Colocação de fios de prumo fixos nas arestas. Preparação da argamassa. Colocação das peças por fiadas a nível. Resolução de esquinas e encontros. Limpeza.
Critério de medição de projecto: Superfície medida segundo documentação gráfica de Projecto, sem duplicar esquinas nem encontros, descontando as aberturas de superfície maior de 2 m².
Critério de medição de obra: Medir-se-á a superfície realmente executada segundo especificações de Projecto, sem duplicar esquinas nem encontros, descontando as aberturas de superfície maior de 2 m².

| Código | Un | Descrição | Rendimento | Preço | Importância |
|---|---|---|---|---|---|
| mt02bhg050fba | Ud | Bloco vazado de betão, 50x20x15 cm, resistência normalizada R4 (4 N/mm²), para revestir. Segundo NP EN 771-3. (material) | 8.505 | 51.4 | 437.157 |
| mt02bhg052a | Ud | Bloco de canto de betão, 50x20x15 cm, resistência normalizada R4 (4 N/mm²), para revestir. Segundo NP EN 771-3. (material) | 0.326 | 83.81 | 27.322 |
| mt08aaa010a | m³ | Água. (material) | 0.004 | 195.56 | 0.782 |
| mt01arg005a | t | Areia de pedreira, para argamassa preparada em obra. (material) | 0.015 | 2106.19 | 31.593 |
| mt08cem000m | kg | Cimento cinzento em sacos. (material) | 3.78 | 17.38 | 65.696 |
| mq06hor010 | h | Betoneira eléctrica com uma capacidade de amassadura de 160 l. (equipamento) | 0.007 | 334.11 | 2.339 |
| mo021 | h | Oficial de 1ª construção em trabalhos auxiliares de pedreiro. (mão de obra) | 0.374 | 654.61 | 244.824 |
| mo114 | h | Operário não qualificado construção em trabalhos auxiliares de pedreiro. (mão de obra) | 0.481 | 403.83 | 194.242 |
| % | % | Custos directos complementares | 2 % | 1003.955 | 20.079 |
|  |  | Custos directos |  |  | 1024.034 |

Resíduos:
- colocação: mt02bhg050fba Bloco vazado de betão, 50x20x15 cm, resistência normalizada R4 (4 N/mm²), para revestir. Segundo NP EN 771-3; factor de resíduo 0.0473
- colocação: mt02bhg052a Bloco de canto de betão, 50x20x15 cm, resistência normalizada R4 (4 N/mm²), para revestir. Segundo NP EN 771-3; factor de resíduo 0.0473
- colocação: mt01arg005a Areia de pedreira, para argamassa preparada em obra; factor de resíduo 0.00501329
- colocação: mt08cem000m Cimento cinzento em sacos; factor de resíduo 0.0063

## Recursos

**mt02bhg050fba** Ud Bloco vazado de betão, 50x20x15 cm, resistência normalizada R4 (4 N/mm²), para revestir. Segundo NP EN 771-3
Dados técnicos: Custo energético 8.493 MJ; Emissão de CO2 1.086 kg; Código LER 17 01 01; Massa do elemento 13.5 kg; Volume 0.009 m3
Resíduos:
- embalagem: re170201 Madeira. (componente de resíduo); rendimento 0.007 kg; Código LER 17 02 01; Massa do elemento 1 kg; Volume 0.000909 m3
- embalagem: re170203 Plástico. (componente de resíduo); rendimento 0.004 kg; Código LER 17 02 03; Massa do elemento 1 kg; Volume 0.001667 m3

**mt02bhg052a** Ud Bloco de canto de betão, 50x20x15 cm, resistência normalizada R4 (4 N/mm²), para revestir. Segundo NP EN 771-3
Dados técnicos: Custo energético 11.567 MJ; Emissão de CO2 1.550 kg; Código LER 17 01 01; Massa do elemento 19.3 kg; Volume 0.012867 m3
Resíduos:
- embalagem: re170201 Madeira; rendimento 0.007 kg
- embalagem: re170203 Plástico; rendimento 0.004 kg

**mt08aaa010a** m³ Água
Dados técnicos: Custo energético 60.000 MJ; Emissão de CO2 30.000 kg

**mt01arg005a** t Areia de pedreira, para argamassa preparada em obra
Dados técnicos: Custo energético 75.000 MJ; Emissão de CO2 4.000 kg; Código LER 01 04 08; Massa do elemento 1000 kg; Volume 0.666667 m3

**mt08cem000m** kg Cimento cinzento em sacos
Dados técnicos: Custo energético 4.234 MJ; Emissão de CO2 0.734 kg; Código LER 17 01 01; Massa do elemento 1 kg; Volume 0.000667 m3
Resíduos:
- embalagem: re150101 Embalagens de papel e cartão. (componente de resíduo); rendimento 0.014 kg; Código LER 15 01 01; Massa do elemento 1 kg; Volume 0.001333 m3
- embalagem: re170201 Madeira; rendimento 0.001 kg
- embalagem: re170203 Plástico; rendimento 0.003 kg
