# Fachada pesada de painéis alveolares pré-fabricados de betão pré-esforçado

- Propriedade do ficheiro: CYPE Ingenieros S.A.
- Formato: FIEBDC-3/2016
- Programa: Gerador de preços para construção civil. CYPE Ingenieros, S.A.
- Data: 18/04/2024
- Âmbito geográfico: Cabo Verde
- Moeda: CVE
- Custos indirectos: 3 %
- IVA: 15 %

## F Fachadas, divisões e protecções

### FP Fachadas pesadas

#### FPP Painéis pré-fabricados de betão

**FPP030** m² Fachada pesada de painéis alveolares pré-fabricados de betão pré-esforçado.
Parede de fachada formada por painéis alveolares pré-fabricados de betão pré-esforçado, de 16 cm de espessura, 1,2 m de largura e 9 m de comprimento máximo, com os bordos macho-fêmea, acabamento liso, de cor cinzento, colocados em posição horizontal, com inclusão ou delimitação de aberturas. Inclusive colocação em obra dos painéis alveolares com ajuda de autogrua, escoramentos, resolução do apoio sobre a superfície superior da fundação, ligação dos painéis alveolares pelas cabeças às vigas da estrutura através de conectores, e pelos extremos aos pilares da estrutura e vedação de juntas com silicone neutro. Totalmente montada.
Inclui: Implantação dos painéis alveolares. Colocação do cordão de borracha adesivo. Posicionamento dos painéis alveolares no local da sua colocação. Aprumo e escoramento dos painéis alveolares. Soldadura dos elementos metálicos de ligação. Enchimento de juntas e preenchimento final com argamassa de retracção controlada.
Critério de medição de projecto: Superfície medida segundo documentação gráfica de Projecto, sem duplicar esquinas nem encontros, descontando as aberturas de superfície maior de 3 m².
Critério de medição de obra: Medir-se-á a superfície realmente executada segundo especificações de Projecto, sem duplicar esquinas nem encontros, descontando as aberturas de superfície maior de 3 m².

| Código | Un | Descrição | Rendimento | Preço | Importância |
|---|---|---|---|---|---|
| mt12ppp010a | m² | Painel alveolar pré-fabricado de betão pré-esforçado, de 16 cm de espessura, 1,2 m de largura e 9 m de comprimento máximo, com os bordos macho-fêmea, acabamento liso, de cor cinzento, para formação de parede. Segundo EN 14992. (material) | 1 | 2906.11 | 2906.110 |
| mt12pph011 | kg | Pasta borracha-asfáltica para vedação a frio de juntas de painéis pré-fabricados de betão. (material) | 0.07 | 316.97 | 22.188 |
| mq07gte010c | h | Autogrua de braço telescópico com uma capacidade de elevação de 30 t e 27 m de altura máxima de trabalho. (equipamento) | 0.032 | 7199.22 | 230.375 |
| mo050 | h | Oficial de 1ª montador de painéis pré-fabricados de betão. (mão de obra) | 0.057 | 639.39 | 36.445 |
| mo097 | h | Ajudante de montador de painéis pré-fabricados de betão. (mão de obra) | 0.057 | 398.94 | 22.740 |
| % | % | Custos directos complementares | 2 % | 3217.858 | 64.357 |
|  |  | Custos directos |  |  | 3282.215 |

Resíduos:
- colocação: mt12ppp010a; factor de resíduo 0.0252
- colocação: mt12pph011 Pasta borracha-asfáltica para vedação a frio de juntas de painéis pré-fabricados de betão; factor de resíduo 0.035

## Recursos

**mt12ppp010a** m² Painel alveolar pré-fabricado de betão pré-esforçado
Dados técnicos: Custo energético 563.137 MJ; Emissão de CO2 66.351 kg; Código LER 17 01 01; Massa do elemento 368 kg; Volume 0.245333 m3
Resíduos:
- embalagem: re170201 Madeira. (componente de resíduo); rendimento 0.561 kg; Código LER 17 02 01; Massa do elemento 1 kg; Volume 0.000909 m3
- embalagem: re170203 Plástico. (componente de resíduo); rendimento 0.24 kg; Código LER 17 02 03; Massa do elemento 1 kg; Volume 0.001667 m3

**mt12pph011** kg Pasta borracha-asfáltica para vedação a frio de juntas de painéis pré-fabricados de betão
Dados técnicos: Custo energético 57.585 MJ; Emissão de CO2 0.739 kg; Código LER 17 03 02; Massa do elemento 1 kg; Volume 0.001 m3
Resíduos:
- embalagem: re170203 Plástico; rendimento 0.056 kg
