# Colocação e fixação de pré-aros de madeira de pinho

- Propriedade do ficheiro: CYPE INGENIEROS, S.A.
- Formato: FIEBDC-3/2002
- Âmbito geográfico: Cabo Verde
- Moeda: CVE
- Custos indirectos: 3.00 %
- IVA: 15.00 %

**HEC030** Ud Colocação e fixação de pré-aros de madeira de pinho, durante a execução da parede e antes de colocar o pavimento, com parafusos à estrutura autoportante da parede de placas, para fixar posteriormente, sobre ele, o aro da caixilharia de até 2 m² de superfície.
Colocação e fixação de pré-aros de madeira de pinho, durante a execução da parede e antes de colocar o pavimento, com parafusos à estrutura autoportante da parede de placas, para fixar posteriormente, sobre ele, o aro da caixilharia de até 2 m² de superfície.
Inclui: Marcação. Nivelação e aprume. Fixação definitiva do pré-aro.
Critério de medição de projecto: Número de unidades previstas, segundo documentação gráfica de Projecto.
Critério de medição de obra: Medir-se-á o número de unidades realmente executadas segundo especificações de Projecto.

| Código | Un | Descrição | Rendimento | Preço | Importância |
|---|---|---|---|---|---|
| mo020 | h | Oficial de 1ª construção. (mão de obra) | 0.285 | 437.10 | 124.57 |
| mo113 | h | Operário não qualificado construção. (mão de obra) | 0.285 | 264.58 | 75.41 |
| % | % | Custos directos complementares | 2 % | 199.98 | 4.00 |
|  |  | Custos directos |  |  | 203.98 |
