# Moldura realizada através de peças pré-fabricadas de betão, de cor a escolher, de 16x4 cm

- Propriedade do ficheiro: CYPE INGENIEROS, S.A.
- Formato: FIEBDC-3/2002
- Âmbito geográfico: Cabo Verde
- Custos indirectos: 3.00 %
- IVA: 15.00 %

**HRC010** m Moldura realizada através de peças pré-fabricadas de betão, de cor a escolher, de 16x4 cm.
Formação de moldura de vão de fachada peças pré-fabricadas de betão, de cor a escolher, de 16x4 cm, com reentrância, assentes com argamassa de cimento, confeccionada em obra, com aditivo hidrófugo, dosificação 1:4. Inclusive fixações metálicas e enchimento das juntas nas uniões entre peças e com a fachada com argamassa de juntas especial para revestimentos de pré-fabricados de betão, e tratamento de protecção suplementar através de aplicação sobre o conjunto de tinta hidrófuga incolor em duas camadas.
Inclui: Preparação da superfície de apoio. Marcação das peças no vão. Colocação de réguas e fios de prumo presos à parede. Colocação, aprumo, nivelamento e alinhamento das peças. Enchimento das juntas e limpeza. Aplicação em duas camadas da tinta hidrófuga incolor.
Critério de medição de projecto: Comprimento medido pelo seu maior desenvolvimento linear, segundo documentação gráfica de Projecto.
Critério de medição de obra: Medir-se-á, pelo seu maior desenvolvimento linear, o comprimento realmente executado segundo especificações de Projecto, incluindo o comprimento que se poderá perder em meias esquadrias.

| Código | Un | Descrição | Rendimento | Preço | Importância |
|---|---|---|---|---|---|
| mt08aaa010a | m³ | Água. (material) | 0.006 | 1.61 | 0.01 |
| mt01arg005a | t | Areia de pedreira, para argamassa preparada em obra. (material) | 0.003 | 17.11 | 0.05 |
| mt08cem000m | kg | Cimento cinzento em sacos. (material) | 0.760 | 0.14 | 0.11 |
| mt08adt010 | kg | Aditivo hidrófugo para impermeabilização de argamassas ou betões. (material) | 0.015 | 1.29 | 0.02 |
| mt20rhp010q | m | Peças pré-fabricadas de betão, cor a escolher, de 16x4 cm, com reentrância, com ancoragem metálica de aço inoxidável, para formação de moldura de aberturas de fachada. (material) | 1.100 | 36.22 | 39.84 |
| mt09mcr235 | kg | Argamassa de juntas para pré-fabricados de betão e pedra artificial, composta de cimento, inertes, pigmentos e aditivos especiais. (material) | 0.279 | 2.66 | 0.74 |
| mt09lec010b | m³ | Leitada de cimento branco BL 22,5 X. (material) | 0.001 | 169.03 | 0.17 |
| mt28pcs010 | l | Tratamento superficial hidrofugante, de superfície invisível. (material) | 0.144 | 12.24 | 1.76 |
| mq06hor010 | h | Betoneira. (equipamento) | 0.015 | 1.28 | 0.02 |
| mo020 | h | Oficial de 1ª construção. (mão de obra) | 0.514 | 3.76 | 1.93 |
| mo113 | h | Operário não qualificado construção. (mão de obra) | 0.532 | 2.28 | 1.21 |
| % | % | Custos directos complementares | 2 % | 45.86 | 0.92 |
|  |  | Custos directos |  |  | 46.78 |
