# Parapeito de madeira

- Propriedade do ficheiro: CYPE Ingenieros S.A.
- Formato: FIEBDC-3/2016
- Programa: Gerador de preços para construção civil. CYPE Ingenieros, S.A.
- Data: 10/11/2025
- Âmbito geográfico: Cabo Verde
- Moeda: CVE
- Custos indirectos: 3 %
- IVA: 15 %

## H Remates e trabalhos auxiliares

### HR Remates de fachada

#### HRM De madeira

**HRM010** m Parapeito de madeira.
Parapeito de madeira maciça de pinho Oregón, de 300x52 mm, com pingadeira, envernizado em oficina, encastrado nas ombreiras; colocação com adesivo de borracha sintética; e vedação das juntas entre peças e das uniões com os muros com cola de polímero MS.
Inclui: Marcação da disposição das peças. Corte das peças. Preparação e regularização do suporte. Colocação, aprumo, nivelamento e alinhamento. Vedação de juntas e limpeza.
Critério de medição de projecto: Largura da abertura, medida segundo documentação gráfica de Projecto, incrementada em 5 cm para cada lado.
Critério de medição de obra: Medir-se-á o comprimento realmente executado segundo especificações de Projecto, incluindo os encastramentos nas ombreiras.

| Código | Un | Descrição | Rendimento | Preço | Importância |
|---|---|---|---|---|---|
| mt29tma140 | kg | Adesivo de borracha sintética, de aplicação em duas faces, para revestimentos decorativos de madeira. (material) | 0.09 | 669.9 | 60.291 |
| mt20vma010a | m | Parapeito de madeira maciça de pinho Oregón, de 300x52 mm, com pingadeira, envernizado em oficina. (material) | 1 | 3962.2 | 3962.200 |
| mt22www010b | Ud | Cartucho de 290 ml de vedante adesivo monocomponente, neutro, súper elástico, à base de polímero MS, cor cinzento, com resistência à intempérie e aos raios UV e alongamento até à rotura 750%. (material) | 0.1 | 864.33 | 86.433 |
| mo017 | h | Oficial de 1ª carpinteiro. (mão de obra) | 0.229 | 664.24 | 152.111 |
| mo058 | h | Ajudante de carpinteiro. (mão de obra) | 0.229 | 422.35 | 96.718 |
| % | % | Custos directos complementares | 2 % | 4357.753 | 87.155 |
|  |  | Custos directos |  |  | 4444.908 |

Resíduos:
- colocação: mt20vma010a Parapeito de madeira maciça de pinho Oregón, de 300x52 mm, com pingadeira, envernizado em oficina; factor de resíduo 0.00273262
- colocação: mt22www010b; factor de resíduo 0.06

## Recursos

**mt29tma140** kg Adesivo de borracha sintética, de aplicação em duas faces, para revestimentos decorativos de madeira
Dados técnicos: Custo energético 89.330 MJ; Emissão de CO2 3.894 kg
Resíduos:
- embalagem: re170203 Plástico. (componente de resíduo); rendimento 0.005 kg; Código LER 17 02 03; Massa do elemento 1 kg; Volume 0.001667 m3

**mt20vma010a** m Parapeito de madeira maciça de pinho Oregón, de 300x52 mm, com pingadeira, envernizado em oficina
Dados técnicos: Custo energético 322.121 MJ; Emissão de CO2 7.370 kg; Código LER 17 02 01; Massa do elemento 8 kg; Volume 0.007273 m3
Resíduos:
- embalagem: re170203 Plástico; rendimento 0.002 kg

**mt22www010b** Ud Cartucho de 290 ml de vedante adesivo monocomponente
Dados técnicos: Custo energético 70.500 MJ; Emissão de CO2 3.425 kg; Código LER 17 09 04; Massa do elemento 0.421 kg; Volume 0.000281 m3
Resíduos:
- embalagem: re170203 Plástico; rendimento 0.1 kg
