# Gárgula de betão polímero

- Propriedade do ficheiro: CYPE Ingenieros S.A.
- Formato: FIEBDC-3/2016
- Programa: Gerador de preços para construção civil. CYPE Ingenieros, S.A.
- Data: 28/10/2024
- Âmbito geográfico: Cabo Verde
- Moeda: CVE
- Custos indirectos: 3 %
- IVA: 15 %

## H Remates e trabalhos auxiliares

### HR Remates de fachada

#### HRP De betão polímero

**HRP060** Ud Gárgula de betão polímero.
Gárgula de betão polímero de superfície polida, cor a escolher, de 100x220x58 mm e base rectangular, com pingadeira; colocação com cimento cola flexível e de grande aderência, C2 S2; e vedação e impermeabilização da junta perimetral com massa de poliuretano, aplicação prévia de primário.
Inclui: Implantação da peça. Colocação, aprumo, nivelamento e alinhamento. Vedação de juntas e limpeza.
Critério de medição de projecto: Número de unidades previstas, segundo documentação gráfica de Projecto.
Critério de medição de obra: Medir-se-á o número de unidades realmente executadas segundo especificações de Projecto.

| Código | Un | Descrição | Rendimento | Preço | Importância |
|---|---|---|---|---|---|
| mt20wwa040 | kg | Cimento cola flexível e de grande aderência, C2 S2, segundo NP EN 12004. (material) | 0.3 | 81.7 | 24.510 |
| mt20ghp010i | Ud | Gárgula de betão polímero de superfície polida, cor a escolher, de 100x220x58 mm e base rectangular, com pingadeira. (material) | 1 | 1345.35 | 1345.350 |
| mt20wwa035 | Ud | Cartucho de 250 cm³ de primário para massas. (material) | 0.016 | 874.14 | 13.986 |
| mt20wwa030 | Ud | Cartucho de 310 cm³ de massa de poliuretano impermeável. (material) | 0.032 | 1196.02 | 38.273 |
| mo020 | h | Oficial de 1ª construção. (mão de obra) | 0.115 | 627.12 | 72.119 |
| mo113 | h | Operário não qualificado construção. (mão de obra) | 0.115 | 386.89 | 44.492 |
| % | % | Custos directos complementares | 2 % | 1538.730 | 30.775 |
|  |  | Custos directos |  |  | 1569.505 |

Resíduos:
- colocação: mt20wwa040 Cimento cola flexível e de grande aderência, C2 S2, segundo NP EN 12004; factor de resíduo 0.07
- colocação: mt20wwa030 Cartucho de 310 cm³ de massa de poliuretano impermeável; factor de resíduo 0.06

## Recursos

**mt20wwa040** kg Cimento cola flexível e de grande aderência, C2 S2, segundo NP EN 12004
Dados técnicos: Custo energético 4.091 MJ; Emissão de CO2 0.394 kg; Código LER 17 09 04; Massa do elemento 1 kg; Volume 0.000667 m3
Resíduos:
- embalagem: re170203 Plástico. (componente de resíduo); rendimento 0.003 kg; Código LER 17 02 03; Massa do elemento 1 kg; Volume 0.001667 m3

**mt20ghp010i** Ud Gárgula de betão polímero de superfície polida, cor a escolher, de 100x220x58 mm e base rectangular, com pingadeira
Dados técnicos: Custo energético 22.241 MJ; Emissão de CO2 1.018 kg
Resíduos:
- embalagem: re170203 Plástico; rendimento 0.144 kg
- embalagem: re170604 Materiais de isolamento não abrangidos em 17 06 01 e 17 06 03. (componente de resíduo); rendimento 0.03 kg; Código LER 17 06 04; Massa do elemento 1 kg; Volume 0.001667 m3

**mt20wwa030** Ud Cartucho de 310 cm³ de massa de poliuretano impermeável
Dados técnicos: Custo energético 12.716 MJ; Emissão de CO2 0.628 kg; Código LER 17 09 04; Massa do elemento 0.021 kg; Volume 0.000014 m3
Resíduos:
- embalagem: re170203 Plástico; rendimento 0.1 kg
