# Painel

- Propriedade do ficheiro: CYPE Ingenieros S.A.
- Formato: FIEBDC-3/2016
- Programa: Gerador de preços para construção civil. CYPE Ingenieros, S.A.
- Data: 18/04/2024
- Âmbito geográfico: Cabo Verde
- Moeda: CVE
- Custos indirectos: 3 %
- IVA: 15 %

## I Instalações

### IC Aquecimento, arrefecimento, climatização e A.Q.S.

#### ICE Emissores a água para aquecimento e arrefecimento

**ICE045** Ud Painel.
Painel simples, de chapa de aço, em instalações de água quente até 6 bar e 110°C, de 300x300x47 mm, emissão calorífica 86 kcal/h para uma diferença média de temperatura de 50°C entre o radiador e o ambiente, segundo EN 442-1, inclusive tampões, reduções e juntas, em instalação de aquecimento central por água, com sistema bitubo. Inclusive válvula de seccionamento termostática, detentor, purgador automático, ancoragens, suportes, racores de ligação à tubagem de distribuição e todos os acessórios necessários para o seu correcto funcionamento. Totalmente montado, ligado e testado.
Inclui: Marcação através de molde. Fixação em paramento com elementos de ancoragem. Localização e fixação das unidades. Montagem de acessórios. Ligação com a rede de abastecimento de água.
Critério de medição de projecto: Número de unidades previstas, segundo documentação gráfica de Projecto.
Critério de medição de obra: Medir-se-á o número de unidades realmente executadas segundo especificações de Projecto.

| Código | Un | Descrição | Rendimento | Preço | Importância |
|---|---|---|---|---|---|
| mt38emi300aaa1 | Ud | Painel simples, de chapa de aço, em instalações de água quente até 6 bar e 110°C, de 300x300x47 mm, emissão calorífica 86 kcal/h para uma diferença média de temperatura de 50°C entre o radiador e o ambiente, segundo EN 442-1, inclusive tampões, reduções e juntas. (material) | 1 | 3719.56 | 3719.560 |
| mt38emi301 | Ud | Kit para montagem de radiador de chapa de aço, composto por suportes, purgador automático, spray de tinta para retoques e outros acessórios necessários. (material) | 1 | 1390.79 | 1390.790 |
| mt38emi113 | Ud | Kit para ligação de radiador de chapa de aço à tubagem de distribuição, composto por válvula de seccionamento termostática, detentor, ligações e outros acessórios necessários. (material) | 1 | 4172.38 | 4172.380 |
| mo004 | h | Oficial de 1ª instalador de aquecimento. (mão de obra) | 0.378 | 639.39 | 241.689 |
| mo103 | h | Ajudante de instalador de aquecimento. (mão de obra) | 0.378 | 398.19 | 150.516 |
| % | % | Custos directos complementares | 2 % | 9674.935 | 193.499 |
|  |  | Custos directos |  |  | 9868.434 |

## Recursos

**mt38emi300aaa1** Ud Painel simples, de chapa de aço
Dados técnicos: Custo energético 14.784 MJ; Emissão de CO2 0.826 kg
Resíduos:
- embalagem: re150101 Embalagens de papel e cartão. (componente de resíduo); rendimento 0.072 kg; Código LER 15 01 01; Massa do elemento 1 kg; Volume 0.001333 m3

**mt38emi301** Ud Kit para montagem de radiador de chapa de aço
Dados técnicos: Custo energético 2.988 MJ; Emissão de CO2 0.214 kg
Resíduos:
- embalagem: re150101 Embalagens de papel e cartão; rendimento 0.072 kg

**mt38emi113** Ud Kit para ligação de radiador de chapa de aço à tubagem de distribuição
Dados técnicos: Custo energético 66.805 MJ; Emissão de CO2 4.545 kg
Resíduos:
- embalagem: re150101 Embalagens de papel e cartão; rendimento 0.072 kg
