# Canalização de protecção de cablagem de unidade de ar condicionado

- Propriedade do ficheiro: CYPE Ingenieros S.A.
- Formato: FIEBDC-3/2016
- Programa: Gerador de preços para construção civil. CYPE Ingenieros, S.A.
- Data: 18/04/2024
- Âmbito geográfico: Cabo Verde
- Moeda: CVE
- Custos indirectos: 3 %
- IVA: 15 %

## I Instalações

### IC Aquecimento, arrefecimento, climatização e A.Q.S.

#### ICN Unidades autónomas de climatização

**ICN016** m Canalização de protecção de cablagem de unidade de ar condicionado.
Canalização de protecção de cablagem, embebida, formada por tubo rígido de PVC VD-M de 20 mm de diâmetro exterior, resistência à compressão 750 N.
Inclui: Marcação. Colocação e fixação da canalização de protecção.
Critério de medição de projecto: Comprimento medido segundo documentação gráfica de Projecto.
Critério de medição de obra: Medir-se-á o comprimento realmente executado segundo especificações de Projecto.

| Código | Un | Descrição | Rendimento | Preço | Importância |
|---|---|---|---|---|---|
| mt35tpt010be | m | Tubo rígido de PVC VD-M de 20 mm de diâmetro exterior e 1,5 mm de espessura. Resistência à compressão 750 N, resistência ao impacto 2 joules, temperatura de trabalho -5°C até 60°C, classificação 3321, segundo NP EN 61386-1 e NP EN 61386-21, com o preço incrementado em 20% relativamente a acessórios e peças especiais. (material) | 1 | 77.62 | 77.620 |
| mo003 | h | Oficial de 1ª electricista. (mão de obra) | 0.023 | 639.39 | 14.706 |
| mo102 | h | Ajudante de electricista. (mão de obra) | 0.023 | 398.19 | 9.158 |
| % | % | Custos directos complementares | 2 % | 101.484 | 2.030 |
|  |  | Custos directos |  |  | 103.514 |

Resíduos:
- colocação: mt35tpt010be; factor de resíduo 0.0275

## Recursos

**mt35tpt010be** m Tubo rígido de PVC VD-M de 20 mm de diâmetro exterior e 1,5 mm de espessura. Resistência à compressão 750 N
Dados técnicos: Custo energético 12.594 MJ; Emissão de CO2 0.625 kg; Código LER 17 02 03; Massa do elemento 0.13 kg; Volume 0.000217 m3
