# Válvula de expansão electrónica

- Propriedade do ficheiro: CYPE Ingenieros S.A.
- Formato: FIEBDC-3/2016
- Programa: Gerador de preços para construção civil. CYPE Ingenieros, S.A.
- Data: 18/04/2024
- Âmbito geográfico: Cabo Verde
- Moeda: CVE
- Custos indirectos: 3 %
- IVA: 15 %

## I Instalações

### IC Aquecimento, arrefecimento, climatização e A.Q.S.

#### ICN Unidades autónomas de climatização

**ICN013** Ud Válvula de expansão electrónica.
Válvula de expansão electrónica, de 1 saídas, capacidade da unidade interior ligada a jusante menor ou igual a 3,6 kW.
Inclui: Marcação. Colocação e fixação dos elementos. Ligação.
Critério de medição de projecto: Número de unidades previstas, segundo documentação gráfica de Projecto.
Critério de medição de obra: Medir-se-á o número de unidades realmente executadas segundo especificações de Projecto.

| Código | Un | Descrição | Rendimento | Preço | Importância |
|---|---|---|---|---|---|
| mt42sam018aah | Ud | Válvula de expansão electrónica, de 1 saídas, capacidade da unidade interior ligada a jusante menor ou igual a 3,6 kW. (material) | 1 | 31535.4 | 31535.400 |
| mo005 | h | Oficial de 1ª instalador de ar condicionado. (mão de obra) | 0.057 | 639.39 | 36.445 |
| mo104 | h | Ajudante de instalador de ar condicionado. (mão de obra) | 0.057 | 398.19 | 22.697 |
| % | % | Custos directos complementares | 2 % | 31594.542 | 631.891 |
|  |  | Custos directos |  |  | 32226.433 |
