# Unidade interior de ar condicionado, de parede

- Propriedade do ficheiro: CYPE Ingenieros S.A.
- Formato: FIEBDC-3/2016
- Programa: Gerador de preços para construção civil. CYPE Ingenieros, S.A.
- Data: 18/04/2024
- Âmbito geográfico: Cabo Verde
- Moeda: CVE
- Custos indirectos: 3 %
- IVA: 15 %

## I Instalações

### IC Aquecimento, arrefecimento, climatização e A.Q.S.

#### ICN Unidades autónomas de climatização

**ICN100** Ud Unidade interior de ar condicionado, de parede.
Unidade interior de ar condicionado, de parede, sistema ar-ar multi-split, para gás R-32, bomba de calor, alimentação monofásica (230V/50Hz), potência frigorífica nominal 2 kW (temperatura de bolbo seco 27°C, temperatura de bolbo húmido 19°C), potência calorífica nominal 3 kW (temperatura de bolbo seco 20°C), de 294x798x229 mm, nível sonoro (velocidade baixa) 21 dBA, com filtro enzimático e filtro desodorizante, controlo sem fios, com programador semanal.
Critérios considerados na determinação do preço da unidade de obra: O preço não inclui a canalização nem a cablagem eléctrica de alimentação.
Inclui: Marcação. Colocação e fixação. Ligação às linhas frigoríficas. Ligação à rede eléctrica. Ligação à rede de drenagem. Colocação em funcionamento.
Critério de medição de projecto: Número de unidades previstas, segundo documentação gráfica de Projecto.
Critério de medição de obra: Medir-se-á o número de unidades realmente executadas segundo especificações de Projecto.

| Código | Un | Descrição | Rendimento | Preço | Importância |
|---|---|---|---|---|---|
| mt42mhi100a | Ud | Unidade interior de ar condicionado, de parede, sistema ar-ar multi-split, para gás R-32, bomba de calor, alimentação monofásica (230V/50Hz), potência frigorífica nominal 2 kW (temperatura de bolbo seco 27°C, temperatura de bolbo húmido 19°C), potência calorífica nominal 3 kW (temperatura de bolbo seco 20°C), de 294x798x229 mm, nível sonoro (velocidade baixa) 21 dBA, com filtro enzimático e filtro desodorizante, controlo sem fios, com programador semanal. (material) | 1 | 57867.46 | 57867.460 |
| mo005 | h | Oficial de 1ª instalador de ar condicionado. (mão de obra) | 1.146 | 639.39 | 732.741 |
| mo104 | h | Ajudante de instalador de ar condicionado. (mão de obra) | 1.146 | 398.19 | 456.326 |
| % | % | Custos directos complementares | 2 % | 59056.527 | 1181.131 |
|  |  | Custos directos |  |  | 60237.658 |

## Recursos

**mt42mhi100a** Ud Unidade interior de ar condicionado
Dados técnicos: Custo energético 431.176 MJ; Emissão de CO2 29.490 kg
Resíduos:
- embalagem: re150101 Embalagens de papel e cartão. (componente de resíduo); rendimento 0.18 kg; Código LER 15 01 01; Massa do elemento 1 kg; Volume 0.001333 m3
- embalagem: re170203 Plástico. (componente de resíduo); rendimento 0.09 kg; Código LER 17 02 03; Massa do elemento 1 kg; Volume 0.001667 m3
