# Ventilador de tecto

- Propriedade do ficheiro: CYPE Ingenieros S.A.
- Formato: FIEBDC-3/2016
- Programa: Gerador de preços para construção civil. CYPE Ingenieros, S.A.
- Data: 18/04/2024
- Âmbito geográfico: Cabo Verde
- Moeda: CVE
- Custos indirectos: 3 %
- IVA: 15 %

## I Instalações

### IC Aquecimento, arrefecimento, climatização e A.Q.S.

#### ICR Sistemas de condução de ar

**ICR013** Ud Ventilador de tecto.
Ventilador de tecto, de 800 mm de diâmetro, com três pás e corpo de metal, acabamento lacado, cor branca, e motor de três velocidades para alimentação monofásica a 230 V e 50 Hz de frequência, com protecção térmica, de 280 r.p.m., potência absorvida 45 W, caudal máximo 6400 m³/h, nível de pressão sonora 45 dBA. Inclusive acessórios e elementos de fixação.
Inclui: Marcação. Colocação e fixação. Ligação e verificação do seu correcto funcionamento.
Critério de medição de projecto: Número de unidades previstas, segundo documentação gráfica de Projecto.
Critério de medição de obra: Medir-se-á o número de unidades realmente executadas segundo especificações de Projecto.

| Código | Un | Descrição | Rendimento | Preço | Importância |
|---|---|---|---|---|---|
| mt42svs700a | Ud | Ventilador de tecto, de 800 mm de diâmetro, com três pás e corpo de metal, acabamento lacado, cor branca, e motor de três velocidades para alimentação monofásica a 230 V e 50 Hz de frequência, com protecção térmica, de 280 r.p.m., potência absorvida 45 W, caudal máximo 6400 m³/h, nível de pressão sonora 45 dBA, inclusive regulador de velocidade. (material) | 1 | 8000.28 | 8000.280 |
| mo011 | h | Oficial de 1ª montador. (mão de obra) | 0.115 | 639.39 | 73.530 |
| mo080 | h | Ajudante de montador. (mão de obra) | 0.115 | 398.94 | 45.878 |
| % | % | Custos directos complementares | 2 % | 8119.688 | 162.394 |
|  |  | Custos directos |  |  | 8282.082 |

## Recursos

**mt42svs700a** Ud Ventilador de tecto
Dados técnicos: Custo energético 69.167 MJ; Emissão de CO2 6.065 kg
Resíduos:
- embalagem: re150101 Embalagens de papel e cartão. (componente de resíduo); rendimento 1.32 kg; Código LER 15 01 01; Massa do elemento 1 kg; Volume 0.001333 m3
