# Peça para conduta oval

- Propriedade do ficheiro: CYPE Ingenieros S.A.
- Formato: FIEBDC-3/2016
- Programa: Gerador de preços para construção civil. CYPE Ingenieros, S.A.
- Data: 18/04/2024
- Âmbito geográfico: Cabo Verde
- Moeda: CVE
- Custos indirectos: 3 %
- IVA: 15 %

## I Instalações

### IC Aquecimento, arrefecimento, climatização e A.Q.S.

#### ICR Sistemas de condução de ar

**ICR019** Ud Peça para conduta oval.
Curva horizontal 30°, para conduta oval de aço galvanizado, de 360x80 mm.
Inclui: Colocação e fixação das peças especiais pré-fabricadas à rede de condutas.
Critério de medição de projecto: Número de unidades previstas, segundo documentação gráfica de Projecto.
Critério de medição de obra: Medir-se-á o número de unidades realmente executadas segundo especificações de Projecto.

| Código | Un | Descrição | Rendimento | Preço | Importância |
|---|---|---|---|---|---|
| mt42coa118aaa | Ud | Curva horizontal 30°, para conduta oval de aço galvanizado, de 360x80 mm. (material) | 1 | 26306.83 | 26306.830 |
| mo013 | h | Oficial de 1ª montador de condutas de chapa metálica. (mão de obra) | 0.115 | 639.39 | 73.530 |
| mo084 | h | Ajudante de montador de condutas de chapa metálica. (mão de obra) | 0.115 | 398.94 | 45.878 |
| % | % | Custos directos complementares | 2 % | 26426.238 | 528.525 |
|  |  | Custos directos |  |  | 26954.763 |
