# Grelha para fan-coil de parapeito

- Propriedade do ficheiro: CYPE Ingenieros S.A.
- Formato: FIEBDC-3/2016
- Programa: Gerador de preços para construção civil. CYPE Ingenieros, S.A.
- Data: 18/04/2024
- Âmbito geográfico: Cabo Verde
- Moeda: CVE
- Custos indirectos: 3 %
- IVA: 15 %

## I Instalações

### IC Aquecimento, arrefecimento, climatização e A.Q.S.

#### ICR Sistemas de condução de ar

**ICR032** Ud Grelha para fan-coil de parapeito.
Grelha para parapeito, de alumínio extrudido, anodizado cor natural E6-C-0, de 345x145 mm, com lâminas horizontais fixas com uma separação de 12,5 mm, saída de ar perpendicular à grelha. Inclusive acessórios de montagem e elementos de fixação.
Inclui: Marcação. Montagem e fixação da grelha.
Critério de medição de projecto: Número de unidades previstas, segundo documentação gráfica de Projecto.
Critério de medição de obra: Medir-se-á o número de unidades realmente executadas segundo especificações de Projecto.

| Código | Un | Descrição | Rendimento | Preço | Importância |
|---|---|---|---|---|---|
| mt42trx055bea | Ud | Grelha para parapeito, de alumínio extrudido, anodizado cor natural E6-C-0, de 345x145 mm, com lâminas horizontais fixas com uma separação de 12,5 mm, saída de ar perpendicular à grelha. (material) | 1 | 5573.52 | 5573.520 |
| mo005 | h | Oficial de 1ª instalador de ar condicionado. (mão de obra) | 0.183 | 639.39 | 117.008 |
| mo104 | h | Ajudante de instalador de ar condicionado. (mão de obra) | 0.183 | 398.19 | 72.869 |
| % | % | Custos directos complementares | 2 % | 5763.397 | 115.268 |
|  |  | Custos directos |  |  | 5878.665 |

## Recursos

**mt42trx055bea** Ud Grelha para parapeito
Dados técnicos: Custo energético 33.624 MJ; Emissão de CO2 2.533 kg
Resíduos:
- embalagem: re150101 Embalagens de papel e cartão. (componente de resíduo); rendimento 0.072 kg; Código LER 15 01 01; Massa do elemento 1 kg; Volume 0.001333 m3
